# Sanierung Hallenbad Burghausen
Angebotsaufforderung (GAEB DA XML 3.2, DA83)
Währung: EUR
Erstellt mit: AVAPLAN, 07.02.2026

## 1. OBJEKTBESCHREIBUNG
Die Stadt Burghausen beabsichtigt Teilbereiche des bestehenden Hallenbades umfassend zu sanieren.
Die hierfür erforderlichen Schlosserarbeiten sind im folgenden Leistungsverzeichnis beschrieben.

Baustellenanschrift:
Hallenbad Burghausen
Franz-Alexander-Straße 25
84489 Burghausen

Luftbild mit Markierung des Sanierungsumfanges:
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
Die Zufahrt erfolgt über die Franz-Alexander-Straße, über den Parkplatz sowie über die gepflasterte Zugangsstraße zum Hallenbad (Weg der bisherigen Anlieferung des Hallenbades)

Sanierung Hallenbad Burghausen  Projektbeschreibung
Das Hallenbad Burghausen wurde im Jahr 1970 erbaut und im Jahr 2003 durch einen Erlebnisbereich mit Sauna erweitert.
Im Rahmen der aktuellen Sanierungsmaßnahme werden nun umfassende Modernisierungen im ursprünglichen Hallenbad von 1970 durchgeführt.

Umfang der Sanierungsmaßnahme
Folgende Bereiche des Altbaus sind von der Sanierung betroffen:
- Badehalle mit 50-Meter-Becken
- Sprunghalle mit Becken und Sprunganlage
- Umkleidebereiche EG, sowie die Räumlichkeiten der Bäderverwaltung
- Personalbereiche im Untergeschoss
- Technikkeller des Altbaus
Nicht im Sanierungsumfang enthalten
- Der Erlebnisbadbereich mit Sauna (Erweiterung von 2003)
- Der Freibadbereich, einschließlich des im Jahr 2019 errichteten Sole-Freibeckens
Betrieb während der Bauzeit
- Die Saunaanlage bleibt während der gesamten Bauzeit geöffnet.
- Das Freibad ist in den Sommermonaten weiterhin nutzbar.
Zugang und Besucherführung
Der Besucherzugang erfolgt während der Bauzeit über einen Weg entlang des Wacker-Stadions, westlich der Baustellengrenze.

## 2. BIETERERKLÄRUNG UND AUFSTELLUNG DER PLANBEILAGEN
BIETERERKLÄRUNG
Der Bieter erklärt mit seiner Unterschrift, dass

1. er sich bezüglich Leistungsumfang, Planung und Ausführung umfassende und vollständige Klarheit über alle maßgeblichen Umstände verschafft hat

2. er sämtliche nachfolgenden Unterlagen, Bedingungen und Beschreibungen als Angebotsbestandteil anerkennt.

3. eigene Lieferungs-, Zahlungs-, Gewährleistungs- und sonstige Bedingungen, soweit sie in Widerspruch zu dieser Ausschreibung stehen, nicht gelten.

4. er technisch und wirtschaftlich in der Lage ist die ausgeschriebene Leistung zu erbringen und vergleichbare Bauvorhaben bereits erfolgreich durchgeführt hat.

5. er die Gefahr für den Untergang der Leistung bis zur Abnahme durch den Bauherrn trägt, soweit sie nicht durch die Bauleistungsversicherung übernommen wird (ausgenommen im Falle höherer Gewalt).

6. er den Auftraggeber von allen Ansprüchen freistellt, die Dritten oder Beschäftigten des Auftraggebers aus einer Verletzung der vertraglichen Verpflichtungen erwachsen.

7. er keinerlei Schadensersatzansprüche bzw. Forderungen bezüglich der Ausarbeitung des Angebotes ableitet, falls die Maßnahme, aus welchem Grunde auch immer, nicht realisiert wird.

## 3. WEITERE BESONDERE VERTRAGSBEDINGUNGEN
3. WEITERE BESONDERE VERTRAGSBEDINGUNGEN
(ergänzend zu "Besondere Vertragsbedingungen" Formblatt 214.H)

3.1 Bauleistungsversicherung
Der Auftraggeber wird eine Bauleistungsversicherung gegen unvorhergesehene Beschädigung oder Zerstörung der Bauleistungen abschließen, soweit diese nicht infolge mangelhafter oder vertragswidrigen Ausführung entstanden ist.
Der Auftragnehmer übernimmt die auf ihn entfallenden Kosten in Höhe von 0,2 % seiner Netto- Gesamt- abrechnungssumme. Der Betrag wird von der Schlussrechnung einbehalten.
Im Versicherungsfall hat die betroffene Firma den Selbstbehalt pro Schadensfall von 500,00 Euro zu begleichen.
Der Auftragnehmer kann aus der Mitversicherung in der Bauwesensversicherung gegenüber dem Auftraggeber keine Rechte und Forderungen herleiten.

3.2 Baustrom, Bauwasser
Der Rohbauunternehmer (Baumeister) richtet ausreichend dimensionierte zentrale Entnahmestellen für Wasser und Strom im und am Rohbau ein. Die Installation der individuell erforderlichen Verlängerungsleitungen und Kabel zu den einzelnen Arbeitsstellen obliegt den einzelnen Auftragnehmern.
Die anfallenden Energie- und Wasserkosten übernimmt der Auftraggeber, dies ist bei der Kalkulation zu berücksichtigen.

3.3 WC-Anlage
Die ebenfalls vom Rohbauunternehmer für die Durchführung seiner Arbeiten erstellte WC-Anlage wird den Nachfolgeunternehmern zur Benutzung kostenlos zur Verfügung gestellt.
Hinweis für den Rohbauunternehmer zu 4.2 und 4.3:
Vergütung siehe Titel Baustelleneinrichtung.

3.4 Rechnungen (§14 VOB/B)
(1) Alle Rechnungen sind bei dem mit der Bauüberwachung beauftragten Architekten/ Ingenieurbüro
bzw. Fachplaner 3-fach in Papierformat einzureichen.
Die notwendigen Rechnungsunterlagen (z.B. Mengenberechnungen, Abrechnungszeichnungen, Handskizzen) sind 2-fach einzureichen.

(2) Rechnungen sind kumulierend zu erstellen, d.h. jede Abschlags- bzw. Schlussrechnung
muss die gesamte bis dahin geleistete Leistung enthalten.
Abschlagsrechnungen müssen nach den tatsächlich ausgeführten Leistungen und
prüfbaren Aufmaßen aufgestellt und eingereicht werden.

3.5 Nachtragsangebot (zu §2 Nr.5 und 6 VOB/B)
(1) Für nicht im Angebot enthaltene oder geänderte Leistungen sind rechtzeitig, vor Ausführung der Leistung, schriftlich Nachtragsangebote bei der Objektüberwachung einzureichen. Nachtragsangebote haben in jedem Fall neben den Einheitspreisen auch die zugehörigen Materialpreise zu enthalten.
(2) Bei Nachtragsangeboten ist zu jeder Einzelposition eine detaillierte Kalkulation
aufzustellen, aus der Material-, Geräte- und Lohnkosten sowie der Mittellohn und die
Zuschlagssätze ersichtlich sind.
(3) Nachtragsangebote sind der Reihenfolge nach fortlaufend (N1,N2 usw.) durchzunummerieren. Die einzelnen Positionen sind entsprechend (N1.1,N1.2 usw.) zu benennen.

3.6 Ausführungsunterlagen des Auftraggebers
Die für die Ausführung benötigten Pläne und Unterlagen erhält der AN nach
Auftragserteilung ausschließlich in digitaler Form vom bauleitenden Architekten /
Projektanten als PDF/DWG Dateiformat über die Plattform des Betreibers "PPM-Engineering".
Der Download der Unterlagen über die Plattform und deren Bedienung wird nicht gesondert vergütet.

3.7 Ausführungsunterlagen des Auftragnehmers
(1) Sämtliche Ausführungs-, Detail- und Montagepläne, technische Beschreibungen u.ä.,
die der AN zu fertigen hat, sind in Abstimmung mit dem Architekten und den
Fachingenieuren zu erstellen. Diese Ausführungsunterlagen müssen vor Beginn der
Fertigung freigegeben werden.
(2) Der AN hat seine Zeichnungen unentgeltlich in 2-facher Ausfertigung dem Architekten
und/oder Fachplaner zur Prüfung vorzulegen, worauf diese in 1-facher Ausfertigung als
Korrekturexemplar bzw. mit Freigabe- und Genehmigungsvermerk an den AN zurückgegeben werden.
Grundsätzlich darf nur nach freigegebenen Plänen gearbeitet werden. Die Haftung des
AN für die Richtigkeit und Vollständigkeit der von ihm erstellten Ausführungsunterlagen
wird durch die Genehmigung des Architekten und/oder Fachplaners nicht eingeschränkt.
(3) Die Pläne sind der freigebenen Stelle mindestens 14 Tage vor benötigter Freigabe zur Verfügung zu stellen.

3.8 Baustellenbesprechung (Bauleitungs- Jour fixe)
Der Auftragnehmer ist während seiner gesamten Ausführungszeit sowie 4 Wochen vor
Ausführungsbeginn und während der Ausführung der Werk- & Montageplanung verpflichtet,
an den wöchentlich stattfindenden Baustellenbesprechungen teilzunehmen.
Ist eine Teilnahme im Einzelfall nicht möglich, so ist dies dem Auftraggeber mit Angabe von Gründen schriftlich mindestens zwei Tage
vor dem Besprechungstermin mitzuteilen.
Die wöchentlichen Besprechungen dauern in der Regel 2-3 Stunden und werden vor Ort abgehalten.
Online-Besprechungen sind seitens Auftraggeber nicht gewünscht.

3.9 Bautafel, Werbung
Das Aufstellen eigener Firmentafeln und sonstiger Werbung ist unzulässig.

3.10 Schutt und Müllbeseitigung
Die Bauleitung behält sich das Recht vor, eine mindestens wöchentliche Reinigung der
Baustelle von Müll und Bauschutt zu verlangen. Kommt der Unternehmer dem nicht nach
wird er maximal zweimal aufgefordert, seinen Bauschutt und Müll von der Baustelle zu
entsorgen.
Kommt der Unternehmer auch nach zweimaliger Aufforderung dieser Verpflichtung nicht
nach, hat die Bauleitung das Recht, einen Dritten mit der Beseitigung des Baumülls auf
Kosten des Auftragnehmers zu beauftragen. Die angefallenen Kosten werden dem
Auftragnehmer von der Schlussrechnung abgezogen.
Die Baustellenabfälle sind gemäß der Abfallwirtschaftssatzung des Landkreises Altötting
getrennt zu lagern und über private Entsorgungsunternehmen zu entsorgen bzw. der
stofflichen Wiederverwertung zuzuführen.

3.11 Vertreter des AN
(1) Der AN hat über die gesamte Bauzeit hinweg einen bevollmächtigten Vertreter zu
benennen und zu stellen und zur Verfügung des AG und der Objektüberwachung zu halten.
Dieser Vertreter muss fachkundig und als verantwortlicher Bauleiter u.a. berechtigt sein,
Weisungen in Empfang zu nehmen und auszuführen. Er hat an den wöchentlichen
Baubesprechungen (2-3 Stunden je Woche, vor Ort - nicht digital) teilzunehmen.
(2) Vom AN ist ein Baustellentagebuch im Durchschreibeverfahren zu führen und der
Objektüberwachung wöchentlich zur Baubesprechung unaufgefordert vorzulegen.
Darin ist die erbrachte Bauleistung zu beschreiben, sowie Bericht über Baufortschritt,
Verzögerungen, besondere Vorkommnisse, Abnahme und Abschluss der Arbeiten,
sowie die Zahl der am Bau Beschäftigten u.ä. zu erstatten.

3.12 Ausführungsfristen
Der AN hat 4 Wochen vor Ausführungsbeginn einen Terminplan im Rahmen der im
Bauzeitenplan vorgegeben Fristen für die Ausführungszeiten der einzelnen Tätigkeiten
des eigenen Gewerkes zu erstellen, mit der Objektüberwachung abzustimmen und zu
übergeben.
Dieser Ausführungs-Feinterminplan hat die vertraglich zur Verfügung stehenden
Ausführungszeiten und die Vorleistungsvoraussetzungen der anderen Gewerke zu
berücksichtigen. Er ist mind. alle 2 Monate dem tatsächlichen Baustellenablauf über einen Soll/Ist Vergleich
anzupassen und fortzuschreiben.

3.13 Vertragsstrafen (§ 11 VOB/B)

3.13.1 Der Auftragnehmer hat bei Überschreitung der gemäß Formblatt 214.H als Vertragsfrist vereinbarten Einzelfristenoder der Frist für die Vollendung als Vertragsstrafe für jeden Werktag des Verzugs zu zahlen:
0,1  Prozent der tatsächlichen Abrechnungssume ohne Umsatzsteuer; Beträge für angebotene Instandhaltungsleistungen bleiben unberücksichtigt.Die Bezugsgröße zur Berechnung der Vertragsstrafe bei der Überschreitung als Vertragsfrist vereinbarten Einzelfristen ist der Teil dieser Abrechnungssumme, der den bis zu diesem Zeitpunkt vertraglich zu erbringenden Leistungen entspricht.

3.13.2 Die Vertragsstrafe wird auf insgesamt 5,0 Prozent  der tatsächlichen Abrechnungssumme (ohne Umsatzsteuer) begrenzt. Bei der Überschreitung von als Vertragsfrist vereinbarten Einzelfristen ist die Vertragsstrafe auf den in Satz 1 genannten Prozentsatz des Teils der Auftragssumme (ohne Umsatzsteuer) begrenzt, der den bis zu diesem Zeitpunkt vertraglich zu erbringenden Leistungen entspricht.

3.13.3 Verwirkte Vertragsstrafen für den Verzug wegen Nichteinhaltung als Vertragsfrist vereinbarter Ein-zelfristen werden auf eine durch den Verzug wegen Nichteinhaltung der Frist für die Vollendung derLeistung verwirkte Vertragsstrafe angerechnet.

- Ende der weiteren besonderen Vertragsbedingungen-

## 4. VORBEMERKUNGEN SCHLOSSERARBEITEN
1. Baustelleneinrichtungsplan
Innerhalb von 10 Tagen nach Auftragserteilung ist vom Auftragnehmer ein detaillierter Baustelleneinrichtungsplan vorzulegen, eine gesonderte Vergütung hierfür erfolgt nicht. Der Baustelleneinrichtungsplan ist in Papier- und PDF-Format vorzulegen.

2. Gerüste
Alle Sicherheitseinrichtungen die für die Erstellung der beauftragten Leistungen nötig sind, müssen vom Bauunternehmer erstellt und vorgehalten werden. Diese sind in die Einheitspreise einzukalkulieren. Absturzsicherungen sind gemäß den Vorschriften der Berufsgenossenschaften zu erstellen und zu unterhalten.

Gemeinsam genutzte Sicherheitseinrichtungen (Absturzsicherungen und Gerüste) die für Nachfolgehandwerker vorgehalten werden müssen, werden gesondert vergütet.

3. Abrechnung
Die Abrechnung erfolgt nach Zeichnung und gemeinsamem Aufmaß, alle unter Gelände liegenden oder später nicht mehr sichtbaren und zugänglichen
Bauteile müssen laufend nach Fertigstellung aufgemessen und von der Bauleitung abgezeichnet werden.

4. Bautagebuch
Es ist ein Bautagebuch zu führen, aus dem die Tätigkeit am jeweiligen Tag an der Baustelle, die Anzahl der dort Beschäftigten, der Maschineneinsatz sowie eventuelle Besonderheiten des Bauablaufes hervorgeht.
Das Bautagebuch ist durchzunummerieren und auf Verlangen der Bauleitung, spätestens jedoch zum Wochenende unaufgefordert vorzulegen.
Das Vorliegen des vollständigen Bautagebuches beim Einreichen der Schlussrechnung ist Voraussetzung für die Prüfung derselben.
Auf die Abgabe des Bautagebuches wird aus Gründen der Gewährleistung und der Dokumentation größter Wert gelegt!
Die Führung des Bautagebuches ist eine Nebenleistung und wird nicht gesondert vergütet.

5. Nebenleistungen
ergänzend zu den Nebenleistungen der VOB werden folgende Leistungen
nicht gesondert vergütet, und sind in die Einheitspreise einzukalkulieren
sofern nicht gesonderte Positionen dafür vorgesehen sind:
- Das Beleuchten der Baustelle, die Beschilderung und Absicherung derselben für die Dauer der Arbeiten.
- Anlegen, unterhalten und sichern von Achsen und Höhenfestpunkten je Gebäudeteil und Geschoß.
- Alle Arbeiten zur Vermessung und Einmessung der eigenen Leistungen, sofern keine Position ausgewiesen wird.

8. Hubböden
Die bestehenden Hubböden werden im Zuge der Baumaßnahme nicht demontiert und nach Fertigstellung wieder in Betrieb genommen.
Während der Montagearbeiten ist darauf zu achten, dass die Hubboden-Konstruktion nicht beschädigt oder belastet wird.

9. Maximale Deckenbelastung, Beckenumgang
Im Baubetrieb sind die zulässigen Lasten auf der Decke über dem Untergeschoß (Beckenumgang), wenn der Bodenbelag bereits abgebrochen wurde:
150 kg / m² (Belag) + 500 kg / m² (Nutzlast) = 650 kg / m² (6,5 kN / m²)

10. Verbindungen
Schweißverbindungen von Rundstählen und Hohlprofilen an Rahmen und Blechen sind umlaufend auszuführen, punktweise Befestigung wird nicht akzeptiert. Eckverbindungen sind grundsätzlich mit Gehrungsstoß auszuführen. Schweißnähte sind grundsätzlich nach Statik auszuführen und sauber und einheitlich glatt zu verschleifen.Die Enden von Hohlprofilen sind mit aufgeschweißten Blechabdeckungen zu versehen.
Die für die Verzinkung erforderlichen Hohlraumöffnungen sind verdeckt anzubringen. Alle Schraubbefestigungen mit Edelstahl V2A, Schrauben generell mit Inbus Zylinderkopf, Hutmuttern und Unterlagscheiben, wenn nicht anders beschrieben. Kontaktkorrosion ist zu verhindern.
Gewinde von feuerverzinkten Teilen sind nachzuschneiden, der Korrosionsschutz der Verzinkung muss erhalten bleiben.
Baustellenverbindungen sind ausschließlich geschraubt herzustellen, Oberflächen feuerverzinkt DIN ISO 1461.

11. Bautoleranzen im Bestand
Die Festlegung der Konstruktionsmaße erfolgt durch den Auftragnehmer am Bau. Bautoleranzen regeln sich nach DIN 18201/18202, sofern im Leistungsverzeichnis nicht gesondert geregelt. Plus/Minus +10 cm Toleranzen haben keinen Einfluss auf die Einheitspreise. Bei größeren Abweichungen werden die Preise über die Flächen im Verhältnis zum Angebotspreis neu ermittelt. Maßänderungen innerhalb der angegebenen Rohbauabmessungen haben keinen Einfluss auf die Einheitspreise.

## HBBH - LV0122 Schlosserarbeiten
EP-Anteile: Löhne; Stoffe; Geräte; Sonstige

### Abschnitt 1 BAUSTELLENEINRICHTUNG & ARBEITSVORBEREITUNG

*Hinweis: Technische Vorbemerkungen Sicherheits-u. Baustelleneinrichtung*
Allgemeines
Es gelten jeweils die Normen und Regeln in der zum Vertragsschluss gültigen Fassung einschließlich der Änderungen, Berichtigungen und Beiblätter.
Soweit in der Leistungsbeschreibung auf Technische Spezifikationen, z.B. nationale Normen,mit denen Europäische Normen umgesetzt werden, europäische technische Zulassungen, gemeinsame technische Spezifikationen, internationale Normen, Bezug genommen wird, werden auch ohne den ausdrücklichen Zusatz: "oder gleichwertig", immer gleichwertige Technische Spezifikationen in Bezug genommen.

Angaben zur Ausführung
Baustelleneinrichtung auf Grasnarbe oder Humus ist nicht gestattet. Die Kronen- und Wurzelbereiche von evtl. vorhandenen Bäumen sind frei zu halten. Das gilt auch für Materiallagerungen.
Werden durch die Baustelleneinrichtung Rechte Dritter - insbesondere von Nachbarn - für die Dauer der Bauarbeiten oder vorübergehend und kurzfristig beeinträchtigt, ist der Bauherr oder die Bauleitung unverzüglich zu informieren.
Das gilt auch im Zweifel über das Vorliegen von Rechten oder bei zu vermutenden Beeinträchtigungen bzw. bei Beschädigung vorhandener Bauwerke oder Bauteile.
Der Auftragnehmer ist verpflichtet, die erforderlichen Maßnahmen zum Schutz vor Winterschäden zu treffen. Dazu gehört auch die ggf. erforderliche Kontrolle der Baustelle, insbesondere der Schutz der Messeinrichtungen unabhängig von deren Rechtsträgerschaft.
Beim Abbau der Baustelleneinrichtung ist zu beachten:
Der Auftraggeber ist über den beabsichtigten Abbau der Baustelleneinrichtung oder von wesentlichen Teilen derselben zu informieren.

Beim Abbau der Baustelleneinrichtung ist zu beachten:
- Nicht mehr benötigte Teile der Baustelleneinrichtung sind unverzüglich zu entfernen.
- Nach Abbau der Baustelleneinrichtung sind das dafür benötigte Gelände bzw. die genutzten baulichen Anlagen und Gebäude in den ursprünglichen Zustand zu versetzen, soweit technisch möglich und falls nichts anderes vereinbart ist.
Werden öffentliche Flächen über das vorgesehene Maß hinaus (zeitlich oder räumlich) auf Veranlassung des Auftragnehmers in Anspruch genommen, hat dieser die entsprechende Abstimmung mit den Behörden vorzunehmen (z.B. Sondernutzungserlaubnis nach StVO) und die erhöhten Gebühren zu tragen.

**1.10 Baustelleneinrichtung**
*** Pauschalposition
Einrichten, Vorhalten über die gesamte Bauzeit sowie Räumen der Baustelle und Wiederherstellung des Geländes einschl. Entfernung von Fundamenten und Verunreinigungen, mit folgenden in den Pauschalpreis
einzurechnenden Leistungen:
- Herrichten der erforderlichen Lager und Arbeitsplätze
- Bereitstellen, Unterhalten und Entfernen von Aufenthalts-, Lager- und Sanitärräumen für das eigene Baustellenpersonal nach den Richtlinien des Arbeitsstättengesetzes.
- Das Erstellen und Wiederentfernen von provisorischen Zufahrten, Rampen, verschließbaren Zugängen usw., soweit es für den reibungslosen Baustellenbetrieb nötig ist.
- Auf- und Abbau aller zur Durchführung der im nachstehenden Angebot beschriebenen Arbeiten und Leistungen den erforderlichen Maschinen, Hebezeuge und Geräte mit Vorhalte- und Reparaturkosten sowie deren An- und Abtransport.
- Lohn- und Personalkosten
- Das Aufbauen, Vorhalten und Abbauen von Gerüsten, deren Arbeitsbühnen nicht höher als 2 m über Oberkante Fußboden liegen, soweit diese zur fachgerechten Durchführung der nachstehenden Arbeiten notwendig sind.
- alle sonstigen Kosten, die der Auftragnehmer zur ordnungsgemäßen Durchführung der Bauaufgabe zu erbringen hat
- Sicherungsmaßnahmen insbesondere der Verkehrswege auf und vor dem Grundstück und auf Zufahrten, einschl. regelmäßiger Säuberung, Schneeräumung usw. Einzurechnen sind hier das Liefern, Stellen und auf Anordnung Wiederentfernen von notwendigen Absturzsicherungen einzelner Aufbruchstellen auch innerhalb des Gebäudes, Absperrbänder, Verkehrszeichen nach der StVo, Warnschildern u. Warnleuchten usw.
- ebenso sind die Nachbargrundstücke an der Grenze absolut zuverlässig und unfallsicher für die gesamte Bauzeit bis zur Übergabe zu schützen.
- Maßgeblich sind ebenso die Forderungen des Ordnungsamtes, der Bauberufsgenossenschaft und sonstiger mitwirkender Behörden, Amtsstellen und Körperschaften.
- Leistungen, die der Auftraggeber über die oben definierten Bereiche hinaus fordert, sind in den nachfolgenden Einzelpositionen beschrieben und werden gesondert vergütet.

Planreferenz:
Nr. 555  Übersicht Baustelleneinrichtung
Nr. 556  Bauphasen
Menge: 1,000 psch

**1.20 Baustelleneinrichtung vorhalten und unterhalten**
Baustelleneinrichtung für sämtliche, in der Leistungsbeschreibung aufgeführten Leistungen vorhalten und unterhalten.
Positionsmenge = Produkt aus Stück (Vorhaltemenge) mal Monat (Vorhaltedauer)
Menge: 5,000 StMt

**1.30 Einmessarbeiten bestehende Stahlbetonträger**
Exaktes Einmessen der Lage der bestehenden Stahlbetonträger im Umkleidebereich als Grundlage zur Erstellung der Werkplanung des Stahlbaus;

Auszug Grundriss Ergeschoß:

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Menge: 8,000 St

**1.40 Werk- & Montageplanung**
*** Pauschalposition
Werk- & Montageplanung für die ausgeschriebenen Leistungen:

Anfertigung von Werkstattzeichnungen in übersichtlicher und prüffähiger Form.
Vorlage zur Prüfung und Freigabe beim Prüfingenieur 2-fach in Papierform, beim Tragwerksplaner und beim Architekten je 1-fach digital mind. 6 KW nach Auftragsvergabe.

Zur Leistung der Werkstattplanung gehören auch ergänzende Detailnachweise von untergeordneten Verbindungsmitteln und die Anpassung einzelner Details an Sondersituationen in Analogie zu den übergebenen Grundsatzdetails. Ebenso sind sämtliche notwendigen Verwendungsnachweise hinsichtlich der Konstruktion der Bauteile gem. Brandschutzkonzept durch den Auftragnehmer zu erbringen.

Es sind sämtliche für die Konstruktion relevanten Rohbaumaße vom Bieter eigenverantwortlich am Bau zu prüfen und seine Leistungen zugrunde zu legen.
Maßabweichungen, welche die DIN-Toleranzen überschreiten, sind durch den Auftragnehmer vor der Ausführung schriftlich anzuzeigen.
Menge: 1,000 psch

**1.50 Statische Berechnung**
*** Pauschalposition
Die Konstruktion einschließlich der Verbindungselemente muss alle planmäßig auf sie einwirkenden Kräfte aufnehmen und an die Tragwerke des Baukörpers abgeben können. Alle Verbindungen und Befestigungen müssen so konstruiert sein, dass ein Toleranzausgleich möglich ist. Die Befestigungsmittel dürfen temperaturbedingte Dehnungen nicht behindern. Sie müssen eine geräuschfreie Aufnahme der Dehnung an Bauanschlüssen und Stößen ermöglichen.

Im Auftragsfall sind vor Fertigungsbeginn die erforderlichen statischen Nachweise zur Konstruktion in 2-facher Ausfertigung dem AG zu übergeben. Alle für die behördlichen Genehmigungen erforderlichen Nachweise sind so rechtzeitig der Bauführung vorzulegen, dass etwaige Änderungen und Ergänzungen, welche sich aus der Prüfung der Nachweise ergeben, bei der Ausführung der Leistung berücksichtigt werden können, ohne dass sich daraus Terminverschiebungen ergeben.

Die gewählten Befestigungsmittel sind bereits zur Angebotsabgabe mit dem Statiker abzustimmen. Nachträgliche Forderungen aufgrund erhöter Anforderungen / Lasten werden nicht vergütet.

Die prüffähige und genehmigungsfähige statische Berechnung ist 2-fach auf Papier und als PDF-Datei dem AG (Statiker & Prüfstatiker) zur Verfügung zu stellen. Es ist von 2 Prüfläufen durch den AG auszugehen, eine Prüfungszeit von mind. 8 Wochen je Prüflauf ist zu berücksichtigen. Die statische Genehmigung ist rechtzeitig, in enger Zusammenarbeit mit dem Statiker und Prüfstatiker, zu erwirken. Die Berechnungen und Prüfergebnisse sind in die Werkstattplanung und Fassadenausführung zu übernehmen. Prüfgebühren trägt der AG.

Die prüffähige statische Berechnung liegt für folgende Bauteile vor:
- Unterkonstruktion Technikgeräte
- Laufstege und Treppenläufe auf dem Dach über den Umkleiden
- Wechsel für Öffnungen im Trapezblech
- Vorbemessung Geländer / Absturzsicherung

Die prüffähige statische Berechnung muss für folgende Bauteile erstellt werden:
- Für Änderungen in den Anschlüssen der Stahlbauteile bzw. Anpassungen der Querschnitte durch den Auftragnehmer.
- Montagestöße
Menge: 1,000 psch

**1.60 Baustellenbesprechung**
Baustellenbesprechung (Bauleitungs-Jour fixe)
Der Auftragnehmer ist während seiner gesamten Ausführungszeit sowie 4 Wochen vor
Ausführungsbeginn und während der Ausführung der Werk- & Montageplanung verpflichtet,
an den wöchentlich stattfindenden Baustellenbesprechungen teilzunehmen.
Ist eine Teilnahme im Einzelfall nicht möglich, so ist dies dem Auftraggeber mit Angabe von Gründen
schriftlich mindestens zwei Tage vor dem Besprechungstermin mitzuteilen.
Die wöchentlichen Besprechungen dauern in der Regel 2-3 Stunden und werden vor Ort abgehalten.
Online-Besprechungen sind seitens Auftraggeber nicht gewünscht.
Menge: 30,000 Wo

**1.70 Bestandsdokumentation**
*** Pauschalposition
Nach Fertigstellung der Baumaßnahme ist eine Bestandsdokumentation zu erstellen. Diese umfasst alle nachfolgend aufgeführten Punkte (wenn vorhanden):

- Bautagebuch
- Fachunternehmererklärung / Konformitätserklärungen / Übereinstimmungserklärungen / Verwendbarkeitsnachweis
- Reinigungs-/Wartungs- und Pflegehinweise
- Herstellernachweise / Systembeschreibungen / Produktdatenblätter / Sicherheitsdatenblätter
- Prüfzeugnisse / Zulassungsbescheide
- Vollständige Liste der verwendeten Werkstoffe bzw. Materialien inkl. der genauen Herstellerbezeichnung Bedienungsanleitungen
- Werk- und Detailplanung: Bestandspläne
- Statische Nachweise, Berechnungen, Pläne und Zeichnungen des AN

Die Unterlagen sind 1-fach in je einem DIN-A4-Ordner und 1-fach auf digitalem Datenträger der Bauleitung zu übergeben.
Ohne Vorlage der vollständigen Dokumentationsunterlagen ist die Schlussrechnung nicht prüffähig.
Menge: 1,000 psch

### Abschnitt 2 BAUSCHUTZ-/SICHERHEITSEINRICHTUNGEN

**2.10 Absturzsicherung**
Absturzsicherung als Seitenschutz, in Abmessung und
Ausführung nach DIN 4420 Teil 1 "Arbeits-und Schutzgerüste",
Höhe 1,0 m, 3-tlg. (Geländer, Mittelholm, Bordbrett),
an Deckenkanten, Wandöffnungen, Verkehrswegen usw.,
zur Sicherung gegen Absturz von Personen;
auf Anordnung der Bauleitung herstellen, für die Bauzeit
vorhalten und wieder entfernen.

Montageuntergrund: Bitumenabdichtung, Absturzsicherung Auflastgehalten, nicht geschraubt;
Menge: 100,000 m

**2.20 Abdichtung Aussparung Stahlstütze QRO 200 / 10**
Behelfsmäßiges Abdichten inkl. Durchsturzsicherung (Holzplatten) der Öffnungen im Trapezblech mittels Bitumenschweißbahn,
nach dem Ausschneiden der Auflagerbereiche für die Stahlkonstruktion (Stahlstütze QRO 200 / 10);
Das Eindringen von Regenwasser durch die Öffnungen im Trapezblech muss unbedingt vermieden werden, unter dem Trapezblech befinden sich die bestehenden Garderoben- & Spindanlagen, welche nach der Sanierung des Hallenbades wieder in Betrieb genommen werden.
Die provisorische Abdichtung ist an die bestehende Bitumenabdichtung anzuschließen; Die Vorbereitung des Untergrunders zur Ausführung der provisorischen Abdichtung ist bei der Bildung des Einheitspreises zu berücksichtigen.

Einzelgröße 500 / 500 mm
Menge: 12,000 St

### Abschnitt 3 HANDLÄUFE

#### Titel 3.1 Edelstahlhandläufe

**3.1.10 Handlaufkonsolen Edelstahl, innen, Wandmontage**
Handlaufkonsolen aus Edelstahl, für den Innenbereich, in geschweißter Ausführung, zur Aufnahme eines runden Handlaufes aus Edelstahl DN 40mm, nach Zeichnung herstellen, liefern und entsprechend der Treppenneigung und Angabe in unterschiedlichen Bereichen an Wänden montieren; incl. der Befestigungsmittel aus Edelstahl

Werkstoffgüte:  1.4404
Oberfläche:  geschliffen K240
Einbaubereich:  Treppenhäuser KG bis 1.OG
Befestigungsuntergrund:  Trockenbauwand, Verstärkung bauseits
Befestigungsmittel:  2 Stk. Senkkopfschrauben A2

Handlaufkonsolen im wesentlichen bestehend aus:
-runder Kopfplatte D = 60 mm, t = 4 mm
-daran mittig aufgeschweißter L-förmiger Kragarm aus Rundstahl D = 10 mm
Menge: 5,000 St

**3.1.20 Handlauf, Edelstahl, innen, gerade, d = 40mm**
Handlauf aus Edelstahl, gerade, für den Innenbereich, liefern und in unterschiedlichen Bereichen und verschiedenen Längen,
auf den vor beschriebenen Handlaufkonsolen aus Edelstahl montieren,

Werkstoffgüte:  1.4404
Oberfläche:  geschliffen K240
Durchmesser:  DN 40 mm
Einbaubereich:  Treppenhäuser KG bis 1.OG
Befestigungsuntergrund:  Handlaufkonsole aus Edelstahl
Einzellänge bis:  3500 mm

Die Handläufe sind mit möglichst wenig Stößen zu montieren. Notwendige Stöße müssen so angeordnet sein, daß sie unmittelbar von einer Konsole gestützt werden.
Die Handläufe sind erst nach Fertigstellung der Anstricharbeiten zu montieren. Die evtl. erforderliche separate Anfahrt hierfür ist einzukalkulieren.
Menge: 6,000 m

**3.1.30 Handlauf 90° Gehrung, Zulage**
*** Bezugsbeschreibung
Zulage zu vor beschriebenen Handlauf für das Herstellen von 90° Ecken,
senkrecht oder waagrecht, mit beidseitigen Gehrungsschnitt;
Menge: 4,000 St

**3.1.40 Handlauf Endkrümmling 90° Bogen, Zulage**
*** Bezugsbeschreibung
Endkrümmling, als 90° Bogen (Gehrung, nicht gekrümmt) zur Wand hin zeigend,
in Material, Form und Oberfläche zu vorbeschriebenen Handlauf passend, liefern und montieren, als Zulage.
Das Ende ist linsenförmig (ca. 5 mm erhaben) abzurunden und endet ca. 10 mm vor der Wand.
Die Stoßverbindung zum Handlauf ist wie in Handlaufposition beschrieben auszuführen.
Menge: 4,000 St

**3.1.50 Handlaufende gerade, leicht abgerundet; Zulage**
*** Bezugsbeschreibung
Handlaufende gerade, als Zulage.
Das Ende ist linsenförmig (ca. 5 mm erhaben) abzurunden.
Menge: 4,000 St

#### Titel 3.2 Stahlhandläufe, RAL 7016

**3.2.10 Handlaufkonsolen Stahl, pulverbeschichtet, innen,Wandmontage**
Handlaufkonsolen aus Stahl, für den Innenbereich, in geschweißter Ausführung, zur Aufnahme eines runden Handlaufes aus Stahl DN 40mm, nach Zeichnung herstellen, liefern und entsprechend der Treppenneigung und Angabe in unterschiedlichen Bereichen an Wänden montieren; incl. der Befestigungsmittel aus nichtrostendem Stahl.

Stahlgüte:  S235JR
Oberfläche:  pulverbeschicht
Farbton:  NCS nach Angabe Architektur
Einbaubereich:  Treppenhäuser KG bis 1.OG
Befestigungsuntergrund:  Trockenbauwand
Befestigungsmittel:  2 Stk. Senkkopfschrauben A2

Handlaufkonsolen im wesentlichen bestehend aus:
-runder Kopfplatte D = 60 mm, t = 4 mm
-daran mittig aufgeschweißter L-förmiger Kragarm aus Rundstahl D = 10 mm
Menge: 4,000 Stk

**3.2.20 Handlauf, Stahl, pulverbeschichtet, innen, gerade, d= 40 mm**
Handlauf aus Stahl, pulverbeschichtet, gerade, für den Innenbereich, liefern und in unterschiedlichen Bereichen und verschiedenen Längen,
auf den vor beschriebenen Handlaufkonsolen aus Stahl montieren,

Stahlgüte:  S235JR
Oberfläche:  pulverbeschicht
Farbton:  NCS nach Angabe Architektur
Durchmesser:  DN 40 mm
Einbaubereich:  Treppenhäuser KG bis 1.OG
Befestigungsuntergrund:  Handlaufkonsole aus Stahl

Die Handläufe sind mit möglichst wenig Stößen zu montieren. Notwendige Stöße müssen so angeordnet sein, daß sie unmittelbar von einer Konsole gestützt werden.
Die Handläufe sind erst nach Fertigstellung der Anstricharbeiten zu montieren. Die evtl. erforderliche separate Anfahrt hierfür ist einzukalkulieren.
Menge: 5,000 m

**3.2.30 Handlauf 90° Gehrung, Zulage**
*** Bezugsbeschreibung
Zulage zu vor beschriebenen Handlauf für das Herstellen von 90° Ecken,
senkrecht oder waagrecht,mit beidseitigen Gehrungsschnitt;
Menge: 4,000 Stk

**3.2.40 Handlauf Endkrümmling 90° Bogen, Zulage**
*** Bezugsbeschreibung
Endkrümmling, als 90° Bogen (Gehrung, nicht gekrümmt) zur Wand hin zeigend,
in Material, Form und Oberfläche zu vorbeschriebenen Handlauf passend, liefern und montieren, als Zulage.
Das Ende ist linsenförmig (ca. 5 mm erhaben) abzurunden und endet ca. 10 mm vor der Wand, siehe dazu gesonderte Position.
Die Stoßverbindung zum Handlauf ist wie in Handlaufposition beschrieben auszuführen.
Menge: 4,000 Stk

**3.2.50 Handlaufende gerade, leicht abgerundet; Zulage**
*** Bezugsbeschreibung
Handlaufende gerade, als Zulage.
Das Ende ist linsenförmig (ca. 5 mm erhaben) abzurunden.
Menge: 4,000 Stk

#### Titel 3.3 Stahlhandläufe, S235 JR

**3.3.10 Handlaufkonsolen Stahl, S235 JR, Außenbereich, Wandmontage**
Handlaufkonsolen aus Stahl, für den Außenbereich, in geschweißter Ausführung, zur Aufnahme eines runden Handlaufes aus Stahl DN 40mm, nach Zeichnung herstellen, liefern und entsprechend der Treppenneigung und Angabe in unterschiedlichen Bereichen an Wänden montieren; incl. der Befestigungsmittel aus nichtrostendem Stahl.

Stahlgüte:  S235JR
Oberfläche:  feuerverzinkt
Einbaubereich:  Treppenhäuser KG bis 1.OG
Befestigungsuntergrund:  Sichtbetonwände
Befestigungsmittel:  2 Stk. Senkkopfschrauben A2

Handlaufkonsolen im wesentlichen bestehend aus:
-runder Kopfplatte D = 60 mm, t = 4 mm
-daran mittig aufgeschweißter L-förmiger Kragarm aus Rundstahl D = 10 mm
Menge: 2,000 Stk

**3.3.20 Handlauf, Stahl, S235 JR, außen, gerade, d= 40 mm**
Handlauf aus Stahl, pulverbeschichtet, gerade, für den Außenbereich, liefern und in unterschiedlichen Bereichen und verschiedenen Längen,
auf den vor beschriebenen Handlaufkonsolen aus Stahl montieren,

Stahlgüte:  S235JR
Oberfläche:  feuerverzinkt
Durchmesser:  DN 40 mm
Einbaubereich:  Treppenhäuser KG bis 1.OG
Befestigungsuntergrund:  Handlaufkonsole aus Stahl

Die Handläufe sind mit möglichst wenig Stößen zu montieren.Notwendige Stöße müssen so angeordnet sein, dass sie unmittelbar von einer Konsole gestützt werden.
Die Handläufe sind erst nach Fertigstellung der Anstricharbeiten zu montieren. Die evtl. erforderliche separate Anfahrt hierfür ist einzukalkulieren.
Menge: 3,000 m

**3.3.30 Handlauf 90° Gehrung, Zulage**
*** Bezugsbeschreibung
Zulage zu vor beschriebenen Handlauf für das Herstellen von 90° Ecken,
senkrecht oder waagrecht,mit beidseitigen Gehrungsschnitt;
Menge: 2,000 Stk

**3.3.40 Handlauf Endkrümmling 90° Bogen, Zulage**
*** Bezugsbeschreibung
Endkrümmling, als 90° Bogen (Gehrung, nicht gekrümmt) zur Wand hin zeigend,
in Material, Form und Oberfläche zu vorbeschriebenen Handlauf passend, liefern und montieren, als Zulage.
Das Ende ist linsenförmig (ca. 5 mm erhaben) abzurunden und endet ca. 10 mm vor der Wand, siehe dazu gesonderte Position.
Die Stoßverbindung zum Handlauf ist wie in Handlaufposition beschrieben auszuführen.
Menge: 2,000 Stk

**3.3.50 Handlaufende gerade, leicht abgerundet; Zulage**
*** Bezugsbeschreibung
Handlaufende gerade, als Zulage.
Das Ende ist linsenförmig (ca. 5 mm erhaben) abzurunden.
Menge: 2,000 Stk

**3.3.60 Handlauf, EI, Gehrung Ecken > o. <90°, Zulage**
*** Bezugsbeschreibung
Ecken kleiner oder größer 90°
Menge: 2,000 Stk

### Abschnitt 4 STAHLTREPPEN INNEN

**4.10 Stahlwangentreppe, Detailplan 583**
Gerade Stahlwangentreppe (8 STG. 175 / 260 mm), lackiert in geschweißter, teils geschraubter Ausführung inklusive Tritt- und Setzstufen aus Riffelblech, nach Zeichnung und Statik fertigen, liefern und fachgerecht montieren; inklusive aller notwendigen Bohrungen und Befestigungsmittel; Alle sichtbaren Bauteile und Befestigungsmittel in RAL 7016, anthrazitgrau;

Konstruktionsmerkmale:

Fußpunkt je Treppe 2 Stk.:
bestehend aus Flachstahl Fl 280 / 60 / 10 mm
Bolzenanker 1 Stk. FAZ II M12 auf Stahlbetondecke gedübelt
inkl. vertikal aufgeschweißtem Treppenfuß aus Flachstahl, lackiert RAL 7016 240 / 10 mm, H1 = ca. 202 mm, H2 = 335 mm

Stahlwange je Treppe 2 Stk.:
bestehend aus Flachstahl, lackiert RAL 7016, Fl 240 / 10 mm
Die Ausführung der Unterkante erfolgt im Neigungswinkel der Treppe;
Die Ausführung der Oberkante erfolgt im Neigungswinkel der Treppe;
projizierte Längen der Wange 1890 mm
Die Wangenteile werden am Fußpunkt sowie der Stirnplatte des Treppenauflagers mit den jeweiligen Stahlbauteilen verschweißt;

Auflagerpunkt / Stirnplatte:
bestehend aus Stirnplatte Fl 1380 / 240 / 10 mm, lackiert RAL 7016, an Brettschichtholz geschraubt;
und 2 Stk. Anschweißplatte Fl 120 / 60 / 10 mm, lackiert RAL 7016, an Stirnplatte geschraubt und mit Stahlwange verschweißt;
Abdeckung aus Riffelblech 1 fach gekantet, 1380 / 350 / 50 d = 2 mm einschließlich Riffel, RAL 7016,  zum Schutz des Brettschichtholzauflagers;

Trittstufe:
aus Riffelblech RAL 7016 d = 2 mm einschließlich Riffel
Abkantung vorne 50 mm
Abkantung hinten 40 mm
Stufe mittels 2 Stk. Seitenplatten 70 / 3 mm, RAL 7016 zwischen Wangen geschraubt;

Die notwendige Gerüsterstellung zur Montage ist in den Einheitspreis miteinzukalkulieren. Ebenso ist das Entfernen der bauseits vorhandenen provisorischen Absturzsicherung je nach Montagefortschritt mit einzukalkulieren; Das demontierte Material ist seitlich geordnet nach Angabe der Bauleitung zu lagern.
Menge: 2,000 St

**4.20 Stahlwangentreppe gewendelt, Detailplan 588**
Stahlwangentreppe gewendelt (17 STG. 201 / 220 mm), pulverbeschichtet in geschweißter, teils geschraubter Ausführung inklusive Trittstufen aus Buchenholz und Geländerkonstruktion, nach Zeichnung und Statik fertigen, liefern und fachgerecht montieren; inklusive aller notwendigen Bohrungen und Befestigungsmittel; Alle sichtbaren Bauteile und Befestigungsmittel in RAL 7016, anthrazitgrau pulverbeschichtet;

Konstruktionsmerkmale:
Abmessung Treppenloch: 1900 / 1900 mm
Geschoßhöhe 3420 mm + Estrich EG 120 mm

Fußpunkt:
je Stahlwange Anschweißplatte Fl 280 / 120 / 15 mm
auf bestehende Stahlbetondecke gedübelt

Stahlwange je Treppe 2 Stk.:
bestehend aus Flachstahl, lackiert RAL 7016, Fl 300 / 10 mm
Die Ausführung der Unterkante erfolgt im Neigungswinkel der Treppe;
Die Ausführung der Oberkante erfolgt im Neigungswinkel der Treppe;
Die Wangenteile werden am Fußpunkt sowie der Stirnplatte des Treppenauflagers mit den jeweiligen Stahlbauteilen verschweißt;

Absturzsicherung / Handlauf Treppe:
H = 1000mm, vertikale Geländerstützen, pulverbeschichtet Fl 50 / 30 mm, mit Treppenkonsole verschraubt;
Die Geländerstützen werden im Auflagerbereich des Handlaufes verjüngt;
Die Befestigung der Geländerstützen erfolgt mittels Schraubverbindungen mit den Tragkonsolen der Trittstufen;
horizontale Edelstahl-Füllstäbe DN 10mm, e = max. 120 mm
inklusive Bohrungen in den Geländerstützen zum Durchstecken der Edelstahl-Füllstäbe
Der Handlauf DN 60 / 20 mm wird aus Edelstahl gefertigt und folgt der Treppengeometrie.
DN 40 / 2 mm, auf vertikale Geländerstützen geschweißt
Edelstahl Werkstoff Nr. 1.4404, K240 poliert

Absturzsicherung / Handlauf Treppenloch:
H = 1000 mm, vertikale Geländerstützen, pulverbeschichtet Fl 50 / 30 mm, mit aufgeschweißter Fußplatte 150 / 150 / 13 mm
je Fußpunkt 2x M12 FAZ II Plus oder gleichwertig
Ausführung Handlauf analog zu Spindeltreppe in Edelstahl
Absturzsicherung bestehend aus 3 Stk. gerade Absturzsicherung und 1 Stk. Eckverbindungen
L1 = 1900 mm
L2 = 1200 mm
L3 = 1900 mm
Inklusive umlaufenden Abstellwinkel / L-Profil 100 / 170 / 6 mm, dreiseitig auf Stahlbetondecke gedübelt;
Im Bereich des Podestes ist der Winkel mit einer Höhe von 160 mm auszuführen, sodass ein bündiger Austritt entsteht;
Zur Befestigung der vertikalen Geländerstützen werden auf das U-Profil Laschen angeschweißt;

Setzstufe:
17 STG 201 / 220 mm
je Setzstufe 2x 2 Stk. Tragkonsole, Fl 60 / 60 / 6 mm,
an Stahlwange geschweißt
Trittstufe, Buchenholz / blockverleimt, lackiert, 50 mm, Kantenradius 5 mm, verdeckte Befestigung

Streben:
2 Stk. Formrohr 30 / 30 / 2 mm, L = 820 mm
mit Anschweißplatte 100 / 60 / 6 mm
zwischen die Stahlwangen geschraubt

Die notwendige Gerüsterstellung zur Montage ist in den Einheitspreis miteinzukalkulieren. Ebenso ist das Entfernen der bauseits vorhandenen provisorischen Absturzsicherung je nach Montagefortschritt mit einzukalkulieren; Das demontierte Material ist seitlich geordnet nach Angabe der Bauleitung zu lagern.

Um Beschädigungen der Trittstufen zu vermeiden, ist während der Bauzeit eine provisorische Konstruktion aus sägerauem Nadelholz herzustellen. Nach der Fertigstellung des Gebäudes wird die provisorische Konstruktion entfernt und die Buchenholztrittstufen montiert.
Der Mehraufwand für die Ausführung des Provisoriums, der Entsorgung sowie die gesonderte An- und Abfahrt ist bei der Bildung des Einheitspreises zu berücksichtigen.

Um Beschädigungen der Absturzsicherung und der Spindel zu vermeiden, ist diese während der Bauzeit bis zur Abnahme fachgerecht und unverschieblich mittels einer Holzkonstruktion und OSB-Platten (Keine Folie und kein Vlies) zu schützen. Im Zuge der Montage der Buchenholztrittstufen kann die Schutzkonstruktion entfernt und fachgerecht entsorgt werden. Der Mehraufwand für die Ausführung des Schutzes, der Entsorgung sowie die gesonderte Anfahrt ist bei der Bildung des Einheitspreises zu berücksichtigen.
Menge: 1,000 St

### Abschnitt 5 STAHLTREPPEN AUSSEN

**5.10 Stahlwangentreppe, Detailplan 584**
Gerade Stahlwangentreppe (9 STG. 160 / 270 mm) inklusive Podest, feuerverzinkt S235 JR in geschweißter, teils geschraubter Ausführung inklusive eingeschraubten Gitterroststufen MW 30 / 30 / 2, nach Zeichnung und Statik fertigen, liefern und fachgerecht montieren; inklusive aller notwendigen Bohrungen und Befestigungsmittel;

Die gesamte Treppenanlage muss an die bestehende, nicht rechtwinkelige Geometrie der begrenzenden, bestehenden Stahlbetonwände angepasst werden. Der Mehraufwand aufgrund der Anpassungen ist bei der Bildung des Einheitspreises zu berücksichtigen und wird nicht gesondert vergütet.

Konstruktionsmerkmale:

Fußpunkt je Treppe 2 Stk.:
bestehend aus Grundplatte Fl 280 / 100 / 10 mm
Bolzenanker 2 Stk. FAZ II M12 auf Stahlbetondecke gedübelt
inkl. vertikal aufgeschweißtem Treppenfuß aus Flachstahl, 280/100/10mm, H1 = ca. 128 mm, H2 = 265 mm

Stahlwange 2 Stk.:
bestehend aus Flachstahl, Fl 240 / 10 mm
Die Ausführung der Unterkante erfolgt im Neigungswinkel der Treppe;
Die Ausführung der Oberkante erfolgt im Neigungswinkel der Treppe;
projizierte Längen der Wange 2160 mm
Die Wangenteile werden am Fußpunkt Treppenauflagers mit den jeweiligen Stahlbauteilen verschweißt;

Auflagerpunkt / Stirnplatte:
Die Wagenteile werden an die Längsprofile der Podestkonstruktion mit je einer angeschweißten Kopfplatte Fl 100 / 80 / 10 mm geschraubt.

Podest:
Abmessung ca. 1650 / 2400 mm, die Maße sind vor der Fertigung vor Ort zu Prüfen;
Der Gitterrost und das Podest muss an die bestehende, nicht rechtwinkelige Geometrie der bestehenden Stahlbetonwände angepasst werden, der Mehraufwand zur Anpassung des Gitterrost ist bei der Bildung des Einheitspreises zu berücksichtigen und wird nicht gesondert vergütet.
Die Gitterroste des Podestes sind aushängbar auszuführen, um die Reinigung unter der Treppe zu ermöglichen.
Gitterrost:  TS 30 / 2, MW 30 / 30 / 2, R 11, 1650 / 2400 mm
Längsprofil:  2 Stk. RHS-Längsprofile 80 / 60 / 4 / 2400 mm
  inklusive je 2 angeschweißter Kopfplatten Fl 120 / 80 / 10mm
  an bestehende Stahlbetonwände gedübelt
Querprofil:  3 Stk. RHS-Querprofil 80 / 60 / 4 / 1450 mm
  zur Aussteifung zwischen die Längsprofile geschweißt

Trittstufe 8 Stk.:
eingeschraubte Gitterroststufen 2300 / 270 mm
inklusive Unterkonstruktion aus U 40
TS 30 / 2, MW 30 / 30 / 2, R 11

Die notwendige Gerüsterstellung zur Montage ist in den Einheitspreis miteinzukalkulieren. Ebenso ist das Entfernen der bauseits vorhandenen provisorischen Absturzsicherung je nach Montagefortschritt mit einzukalkulieren; Das demontierte Material ist seitlich geordnet nach Angabe der Bauleitung zu lagern.
Menge: 1,000 St

### Abschnitt 6 EINHAUSUNG PERSONALZUGANG

**6.10 Einhausung Personalzugang**
Vordach aus Stahl und Verbundsicherheitsglas im Außenbereich, in geschweißter, teils geschraubter Ausführung nach Zeichnung und Statik fertigen, liefern und auf vorhandener Stahlbetonwand montieren, inklusive aller notwendigen Bohrungen und Befestigungsmittel.

Glasdachsystem DN 5° mit auskragenden Sparren, 8 Stk., T 80, e = 750 mm als tragende Unterkonstruktion

Gesamtabmessung Glasdach (projiziert):
L=  5250 mm
B =  2050 mm

Tragkonstruktion:
Stahlgüte:  S235JR
Oberfläche:  feuerverzinkt
Auflager:  QRO 100 / 100 / 4 / 5250 mm
  mittig auf Stahlbetonwand mittels
  L 50 / 4 mm (außenseitig angeordnet) befestigt
Sparren:  8 Stk. als T-Profil T 80, e = 750 mm
  Dachneigung 5°
  Auflager: mittels angeschweißten
  L-Profil 50 / 4 mm am Auflager QRO befestigt
  Wandanschluss: angeschweißte Kopfplatte
  Fl 120 / 100 / 10 mm
  (inklusive thermischer Trennung, Neoprenauflager) an
  bestehende Betonwand gedübelt
  Oberfläche vorbereitet zur nachfolgenden Montage
  der VSG-Glasplatten
  Traufseitig werden die Sparren in einem
  Winkel von 45° geschnitten.
Ausführung:  gemäß Detailplan

Glaskonstruktion:
Verbund-Sicherheitsglas (VSG) aus 2 x 8mm (TVG)
teilvorgespanntem Glas und 1,52mm Polyvinylbutural-Folie (PVB);
7 Stk. ca. 750 / 2050 mm (projizierte Länge)
Die Montage der vorbeschriebenen Glasplatten erfolgt mittels anthrazithfarbener Deckleisten, inkl. passender Pressleiste sowie Glasauflager (5 Stk.) auf der vor beschriebenen Tragkonstruktion aus T-Profilen in einer Neigung von ca. 5°. Der Wandanschluss ist mittels eines passenden Dichtprofils inklusive Abschlussleiste als Übergang zur Blechverkleidung des anschließenden Wärmedämmverbundsystem herzustellen.

Wandanschluss:
Der Wandanschluss wird mittels eines gekanteten, pulverbeschichteten Anschlussbleches 450 / 450 mm, welches in die Glashalteleiste (parallel zur bestehenden Wand) eingeklemmt wird, und im Bereich der bestehenden Stahlbetonwand verdübelt wird, ausgeführt.

REGENRINNE
Kastenrinne feuerverzinkt, Zuschnittbreite 333mm, Überstand 500mm, Entwässerung frei auf angrenzendes Flachdach

Die notwendige Gerüsterstellung zur Montage ist in den Einheitspreis miteinzukalkulieren. Ebenso ist das Entfernen der bauseits vorhandenen provisorischen Absturzsicherung je nach Montagefortschritt mit einzukalkulieren; Das demontierte Material ist seitlich geordnet nach Angabe der Bauleitung zu lagern.
Menge: 1,000 St

### Abschnitt 7 ABSTURZSICHERUNG AUSSEN

**7.10 Absturzsicherung Personalzugang, Detailplan 582**
Absturzsicherung im Bereich des Personalzuganges aus Stahl feuerverzinkt S235 JR, als Absturzsicherung im Außenbereich, in geschweißter teils geschraubter Ausführung,nach Zeichnung und Statik fertigen, liefern und in unterschiedlichen, nicht zusammenhängenden Bereichen waagrecht und in allen Geschossen, inklusive Gerüststellung, fachgerecht an vorhandene Stahlbetonwand, montieren; incl. aller notwendigen Bohrungen und Befestigungsmittel.

Konstruktionsmerkmale:

Geländerstützen:
senkrechte Geländerstützen DN 60,3 / 4 mm, L = ca. 1000 mm, e = 750 mm
auf Fußplatte, Fl 16 / 80 / 220 mm geschweißt, 2 Stk. Bohrungen
als Unterkonstruktion für den aufgeschweißten Handlauf DN 60,3 / 4 mm
je Element 5 Stk. Geländerstützen
Die Fußplatte wird mit je 2x Fischerdübel M12 FAZ II Plus R, nichtrostender Stahl oder gleichwertig auf die bestehende Stahlbetonwand gedübelt;

Geländerfüllung:
bestehend aus senkrechten Füllstäben / Rundstahl DN 10 mm,
L = ca. 890 mm
zwischen Handlauf und Untergurt geschweißt
Achsabstand ca. 107 mm (max. 120 mm)

Obergurt / Handlauf:
bestehend aus Formrohr DN 60,3 / 4 mm,
Obergurt auf die vor beschriebenen Geländerstützen / Geländerfüllung aufgeschweißt (Schweißnaht 4 mm)
Die Handlaufenden sind zu schließen;

Untergurt:
bestehend aus Formrohr DN 40 / 2 mm
Untergurt zwischen die vor beschriebenen Geländerstützen / Geländerfüllung ein- bzw. aufgeschweißt (Schweißnaht 4 mm)

Geländerabmessung:
Gesamthöhe: ca. 1000 mm
Gesamtlänge: ca. 3100 mm

Statische Berechnung:
bauseits wird eine Vorbemessung geliefert

Material / Oberflächen:
Stahl S 235, DIN EN ISO 1461 feuerverzinkt

Untergrund:
Bestehende Stahlbetonwand
Menge: 5,000 St

### Abschnitt 8 LICHTSCHACHTGITTER

**8.10 Lichtschachtgitter 700 / 1300 mm**
Lichtschachtgitter, begehbar, für Kellerlichtschacht aus Beton-Fertigteil in Sichtbeton, liefern und komplett
fachgerecht montieren.

Parameter zur Gleichwertigkeit:
Schachtaußenmaße:
Lichtschachtbreite:  1300 mm
Lichtschachttiefe:  700 mm
Wandstärke:  bis 150mm

Mit Stahlzarge und begehbaren Gitterrost, feuerverzinkt,
Maschenweite: 30/10 mm
mit Gitterrost - Abhebesicherung mit Bügel oder Kette
am Lichtschacht mit Schrauben und Dübel befestigt.

Das gebäudeseitige Auflager des Gitterrostes wird mittels eines IPE-Trägers mit angeschweißter Platte am Lichtschacht hergestellt; die Dimensionierung erfolgt gemäß TWP des AN;
Menge: 1,000 St

**8.20 Lichtschachtgitter 1400 / 1600 mm**
Lichtschachtgitter, begehbar, für Kellerlichtschacht aus Beton-Fertigteil in Sichtbeton, liefern und komplett
fachgerecht montieren.

Parameter zur Gleichwertigkeit:
Schachtaußenmaße:
Lichtschachtbreite:  1400 mm
Lichtschachttiefe:  1600 mm
Wandstärke:  bis 150mm

Mit Stahlzarge und begehbaren Gitterrost, feuerverzinkt,
Maschenweite: 30/10 mm
mit Gitterrost - Abhebesicherung mit Bügel oder Kette
am Lichtschacht mit Schrauben und Dübel befestigt.

Das gebäudeseitige Auflager des Gitterrostes wird mittels eines IPE-Trägers mit angeschweißter Platte am Lichtschacht hergestellt; die Dimensionierung erfolgt gemäß TWP des AN;
Menge: 1,000 St

**8.30 Lichtschachtgitter 1000 / 3700 mm**
Lichtschachtgitter, begehbar, für Kellerlichtschacht aus Beton-Fertigteil in Sichtbeton, liefern und komplett
fachgerecht montieren.

Parameter zur Gleichwertigkeit:
Schachtaußenmaße:
Lichtschachtbreite:  1000 mm
Lichtschachttiefe:  3700 mm
Wandstärke:  bis 150mm

Mit Stahlzarge und begehbaren Gitterrost, feuerverzinkt,
Maschenweite: 30/10 mm
mit Gitterrost - Abhebesicherung mit Bügel oder Kette
am Lichtschacht mit Schrauben und Dübel befestigt.

Das gebäudeseitige Auflager des Gitterrostes wird mittels eines IPE-Trägers mit angeschweißter Platte am Lichtschacht hergestellt; die Dimensionierung erfolgt gemäß TWP des AN;
Menge: 1,000 St

**8.40 Lichtschachtgitter 1200 / 3700 mm**
Lichtschachtgitter, begehbar, für Kellerlichtschacht aus Beton-Fertigteil in Sichtbeton, liefern und komplett
fachgerecht montieren.

Parameter zur Gleichwertigkeit:
Schachtaußenmaße:
Lichtschachtbreite:  1200 mm
Lichtschachttiefe:  3700 mm
Wandstärke:  bis 150mm

Mit Stahlzarge und begehbaren Gitterrost, feuerverzinkt,
Maschenweite: 30/10 mm
mit Gitterrost - Abhebesicherung mit Bügel oder Kette
am Lichtschacht mit Schrauben und Dübel befestigt.

Das gebäudeseitige Auflager des Gitterrostes wird mittels eines IPE-Trägers mit angeschweißter Platte am Lichtschacht hergestellt; die Dimensionierung erfolgt gemäß TWP des AN;
Menge: 1,000 St

### Abschnitt 9 STAHLKONSTRUKTION PR-KONSTRUKTION BADEHALLE - SPRUNGHALLE

**9.10 Stahlträger, Auflager PR-Konstruktion, HEB 140, L = 4400 mm**
Stahlträger als horizontales Tragelement, als Sturz für die bauseitige Pfosten-Riegel-Konstruktion zwischen Bade- & Sprunghalle, fertigen, liefern und auf vorbereitete Unterkonstruktion fachgerecht montieren;
Inklusive sämtlicher Hilfskonstruktionen zur Sicherung der notwendigen Bohrungen und Befestigungen sowie Fahnenblechanschlüsse nach Zeichnung und Stati;

Konstruktionsbeschreibung:

Stahlträger:  HEB 140
Stahlgüte:  S235 JR
Oberfläche:  feuerverzinkt gemäß DIN EN ISO 1461
Länge:  4400 mm
Montagehöhe:  bis 4500 mm

Auflager:  2 Stk. Kopfplatte 150 / 150 / 10 mm an Stahlträger geschweißt
  je 2 Stk. Bolzenanker FAZ II Plus 10 / 10 HCR
  Befestigungsuntergrund bestehende Stahlbetonstützen

Vor der Fertigung ist jeder Träger separat aufzumessen und an die bestehende Geometrie der Stahlbetonstützen anzupassen.
Menge: 3,000 St

**9.20 Stahlträger, Auflager PR-Konstruktion, HEB 140, L = 2750 mm**
Stahlträger als horizontales Tragelement, als Sturz für die bauseitige Pfosten-Riegel-Konstruktion zwischen Bade- & Sprunghalle, fertigen, liefern und auf vorbereitete Unterkonstruktion fachgerecht montieren;
Inklusive sämtlicher Hilfskonstruktionen zur Sicherung der notwendigen Bohrungen und Befestigungen sowie Fahnenblechanschlüsse nach Zeichnung und Stati;

Konstruktionsbeschreibung:

Stahlträger:  HEB 140
Stahlgüte:  S235 JR
Oberfläche:  feuerverzinkt gemäß DIN EN ISO 1461
Länge:  2750 mm
Montagehöhe:  bis 4500 mm

Auflager:  2 Stk. Kopfplatte 150 / 150 / 10 mm an Stahlträger geschweißt
  je 2 Stk. Bolzenanker FAZ II Plus 10 / 10 HCR
  Befestigungsuntergrund bestehende Stahlbetonstützen

Vor der Fertigung ist jeder Träger separat aufzumessen und an die bestehende Geometrie der Stahlbetonstützen anzupassen.
Menge: 1,000 St

### Abschnitt 10 STAHLKONSTRUKTION TECHNIK

*Hinweis: Hinweistext*
Die nachfolgend beschriebenen Bauteile bilden eine Stahlkonstruktion als Auflagerpodest für die bauseitige Lüftungstechnik.
Die Montage erfolgt auf dem bestehenden Flachdach (1. OG), welches aus Stahlbetonträgern, einem Trapezblech und der Notabdichtung besteht.
Die Montage der Stahlkonstruktion erfolgt in zwei Bauabschnitten:

1) Montage der Stahlstützen der Position 10.01.0010
2) Abdichtung des Flachdaches (bauseitige Leistung des Dachdeckers)
3) Montage des Stahlrostes, der Treppen, Wartungsstege und -podeste

Die Oberkante des Flachdaches befindet sich je nach Gefällesituation auf ca. +4500mm ab OK Gelände.

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
#### Titel 10.1 Auflager & Detailausbildung

**10.1.10 Stahlstütze, QRO 200 / 10**
Stahlstütze als vertikales Tragelement inklusive thermischer Trennung fertigen, liefern und auf vorbereitete Unterkonstruktion fachgerecht montieren;
Inklusive sämtlicher Hilfskonstruktionen zur Sicherung der notwendigen Bohrungen und Befestigungen sowie Fahnenblechanschlüsse nach Zeichnung und Statik;
Die Stahlstütze wird auf den bestehenden Stahlbetonträgern montiert, der Mehraufwand für die Fertigung der Stützen in unterschiedlichen Längen aufgrund von eventuellen Rohbautoleranzen im Bestand wird nicht gesondert vergütet und ist bei der Bildung des Einheitspreises zu berücksichtigen.
Zur Montage der Stütze muss das bestehende Stahltrapezblech sowie die Notabdichtung (Bitumenschweißbahn) im Bereich des Auflagers ausgeschnitten werden, der Mehraufwand ist bei der Bildung des Einheitspreises zu berücksichtigen und wird nicht gesondert vergütet.

Die Stahlstütze dient als Auflager für den Längsträger HEB 600;
Die Stahlstützen sind untereinander absolut flucht- und lotrecht einzurichten.

Konstruktionsbeschreibung:

Profil:  QRO 200 / 10
Stahlgüte:  S235 JR
Oberfläche:  feuerverzinkt gemäß DIN EN ISO 1461
Gesamthöhe:  690 mm
  Die Stütze wird aufgrund des Thermostop in zwei Teilen gefertigt;

Auflager Fußplatte:
DT-07 oder DT-08, siehe gesonderte Position

Auflager Kopfplatte:
DT-03 oder DT-05, siehe gesonderte Position

DT-13 Thermische Trennung Stütze QRO 200x10
2 Stk. Kopfplatte 220 / 340 / 18 mm
Kehlnahtdicke 8 mm
mit 4 Stk. Schrauben M20 10.9 verbunden
zwischen den Stahlplatten Thermostop 20 mm
Vor dem Aufschweißen der Kopfplatte ist der Hohlraum des unteren Profils mit Steinwolledämmung WLS 035 satt auszudämmen.

Die gesonderte Anfahrt zur zeitversetzten Montage der Stützen ist bei der Bildung des Einheitspreises zu berücksichtigen und wird nicht gesondert vergütet.
Menge: 12,000 St

**10.1.20 DT-03 Auflager HEB600 - QRO 200x10**
Kopfplatte fertigen, liefern und auf vor beschriebene Stahlstütze QRO 200 / 10 fachgerecht verschweißen;
Inklusive sämtlicher Hilfskonstruktionen zur Sicherung der notwendigen Bohrungen und Befestigungen nach Zeichnung und Statik;
Die Kopfplatte dient als Auflager für den HEB 600 Längsträger, die Ausführung der Bohrungen in der Kopfplatte sowie im Flansch des HEB 600 Längsträgers ist bei der Bildung des Einheitspreises zu berücksichtigen und wird nicht gesondert vergütet.

Konstruktionsbeschreibung:

Kopfplatte:  340 / 250 / 15 mm
Schweißnaht:  Doppelkehlnaht 5 mm
Stahlgüte:  S235 JR
Oberfläche:  feuerverzinkt gemäß DIN EN ISO 1461
Schrauben:  4 Stk. M16 10.9, Grifflänge 45 mm
Menge: 4,000 St

**10.1.30 DT-05 verschiebliches Auflager HEB 600 - QRO 200x10**
Kopfplatte fertigen, liefern und auf vor beschriebene Stahlstütze QRO 200 / 10 fachgerecht verschweißen;
Inklusive sämtlicher Hilfskonstruktionen zur Sicherung der notwendigen Bohrungen und Befestigungen nach Zeichnung und Statik;
Die Kopfplatte dient als verschiebliches Auflager für den HEB 600 Längsträger, die Ausführung der Bohrungen in der Kopfplatte sowie im Flansch des HEB 600 Längsträgers ist bei der Bildung des Einheitspreises zu berücksichtigen und wird nicht gesondert vergütet.

Konstruktionsbeschreibung:
Verschiebliche Auflagerung des HEB 600 auf Stahlstütze QRO 200 / 10 in Längsrichtung mittels
Kopfplatte:  250 / 250 / 15 mm
Schweißnähte:  Doppelkehlnaht 5 mm
Stahlgüte:  S235 JR
Oberfläche:  feuerverzinkt gemäß DIN EN ISO 1461
Knagge 01:  1 Stk. 80 / 50 / 200 mm auf Längsträger HEB 600 geschweißt
Knagge 02:  2 Stk. 40 / 40 / 200 mm auf Kopfplatte geschweißt

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Menge: 8,000 St

**10.1.40 DT-07 Anschluss QRO 200x10 auf Stahlbetonbinder**
Fußplatte fertigen, liefern und auf vor beschriebene Stahlstütze QRO 200 / 10 fachgerecht verschweißen;
Inklusive sämtlicher Hilfskonstruktionen zur Sicherung der notwendigen Bohrungen und Befestigungen nach Zeichnung und Statik;
Die Kopfplatte dient als Auflager für die Stahlstütze QRO 200 / 10 mm auf die bestehenden Stahlbetonträger;

Konstruktionsbeschreibung:

Fußplatte:  300 / 300 / 16 mm
Schweißnaht:  Doppelkehlnaht 5 mm
Stahlgüte:  S235 JR
Oberfläche:  feuerverzinkt gemäß DIN EN ISO 1461
Schrauben:  4 Stk. M16 FAZ II Plus 16 / 25
Menge: 10,000 St

**10.1.50 DT-08 Anschluss QRO 200x10 auf Stahlbetondbinder Langloch**
Fußplatte inkl. Langloch fertigen, liefern und auf vor beschriebene Stahlstütze QRO 200 / 10 fachgerecht verschweißen;
Inklusive sämtlicher Hilfskonstruktionen zur Sicherung der notwendigen Bohrungen und Befestigungen nach Zeichnung und Statik;
Die Kopfplatte dient als Auflager für die Stahlstütze QRO 200 / 10 mm auf die bestehenden Stahlbetonträger;

Konstruktionsbeschreibung:

Fußplatte:  300 / 300 / 16 mm
Schweißnaht:  Doppelkehlnaht 5 mm
Stahlgüte:  S235 JR
Oberfläche:  feuerverzinkt gemäß DIN EN ISO 1461
Schrauben:  4 Stk. M16 FAZ II Plus 16 / 25 als Langloch
Menge: 2,000 St

#### Titel 10.2 Träger

**10.2.10 Längsträger, HEB 600 16.500mm**
Stahlträger als horizontales Tragelement fertigen, liefern und auf vorbereitete Unterkonstruktion fachgerecht montieren;
Inklusive sämtlicher Hilfskonstruktionen zur Sicherung der notwendigen Bohrungen und Befestigungen sowie Fahnenblechanschlüsse nach Zeichnung und Statik;

Konstruktionsbeschreibung:

Stahlträger:  HEB 600
Stahlgüte:  S235 JR
Oberfläche:  feuerverzinkt gemäß DIN EN ISO 1461
Länge:  16.500 mm
Oberkante:  + 5310 mm
Auflager:  siehe gesonderte Positionen gemäß
  "10.01 Auflager & Detailausbildung"
Menge: 4,000 St

**10.2.20 Längsträger, HEB 600 16.750 mm**
Stahlträger als horizontales Tragelement fertigen, liefern und auf vorbereitete Unterkonstruktion fachgerecht montieren;
Inklusive sämtlicher Hilfskonstruktionen zur Sicherung der notwendigen Bohrungen und Befestigungen sowie Fahnenblechanschlüsse nach Zeichnung und Statik;

Konstruktionsbeschreibung:

Stahlträger:  HEB 600
Stahlgüte:  S235 JR
Oberfläche:  feuerverzinkt gemäß DIN EN ISO 1461
Länge:  16.750 mm
Auflager:  siehe gesonderte Positionen gemäß
  "10.01 Auflager & Detailausbildung"
Menge: 2,000 St

**10.2.30 Querträger, HEB 180**
Stahlträger als horizontales Tragelement fertigen, liefern und auf vorbereitete Unterkonstruktion fachgerecht montieren;
Inklusive sämtlicher Hilfskonstruktionen zur Sicherung der notwendigen Bohrungen und Befestigungen sowie Fahnenblechanschlüsse nach Zeichnung und Statik;

Konstruktionsbeschreibung:

Stahlträger:  HEB 180
Stahlgüte:  S235 JR
Oberfläche:  feuerverzinkt gemäß DIN EN ISO 1461
Länge:  4800 mm
Auflager:  DT-01 Auflager HEB 180 auf HEB 600
  2x je Träger 2x M12 10.9 inklusive Bohrung
  in beiden Trägern (HEB 180 & HEB 600)

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Menge: 44,000 St

**10.2.40 Randträger, HEB 180**
Stahlträger als horizontales Tragelement fertigen, liefern und auf vorbereitete Unterkonstruktion fachgerecht montieren;
Inklusive sämtlicher Hilfskonstruktionen zur Sicherung der notwendigen Bohrungen und Befestigungen sowie Fahnenblechanschlüsse nach Zeichnung und Statik;

Konstruktionsbeschreibung:

Stahlträger:  HEB 180
Stahlgüte:  S235 JR
Oberfläche:  feuerverzinkt gemäß DIN EN ISO 1461
Länge:  4800 mm
Auflager:  DT-02 Biegesteifer Anschluss HEB180 - HEB600
  Schrauben 4x M16 10.9 - 1, Grifflänge 25 mm
  Kopfplatte 180 / 180 / 10 mm
  Schweißnähte Stumpfnaht 14 mm, Doppelkehlnaht 3 mm

Rippe 1  142,2 / 540 / 10 mm
  Doppelkehlnaht 5 mm

Im Bereich des beidseitigen Anschlusses an den HEB 600 Träger werden die gegenüberliegenden Kopfplatten durchgeschraubt.
Menge: 8,000 St

**10.2.50 Querträger, U180**
Stahlträger als horizontales Tragelement fertigen, liefern und auf vorbereitete Unterkonstruktion fachgerecht montieren;
Inklusive sämtlicher Hilfskonstruktionen zur Sicherung der notwendigen Bohrungen und Befestigungen sowie Fahnenblechanschlüsse nach Zeichnung und Statik;

Konstruktionsbeschreibung:

Stahlträger:  U 180
Stahlgüte:  S235 JR
Oberfläche:  feuerverzinkt gemäß DIN EN ISO 1461
Länge:  1020 mm
Auflager:  DT-04 Anschluss U 180 an HEB 180
  Ausklinkung der beiden Stege des U 180 zum
  niveaugleichen Anschluss an den HEB 180
  2x Kopfplatte 130 / 130 / 10 mm
  Schweißnaht Doppelkehlnaht 4 mm
  je Kopfplatte Schrauben 2 Stk. M12 10.9

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Menge: 3,000 St

**10.2.60 Aussteifungsverband, L 70 / 70 / 6 mm**
Stahlträger als horizontalen Aussteifungsverband fertigen, liefern und auf vorbereitete Unterkonstruktion fachgerecht montieren;
Inklusive sämtlicher Hilfskonstruktionen zur Sicherung der notwendigen Bohrungen und Befestigungen sowie Fahnenblechanschlüsse nach Zeichnung und Statik;

Konstruktionsbeschreibung:

Stahlträger:  L 70 / 70 / 6 mm
Stahlgüte:  S235 JR
Oberfläche:  feuerverzinkt gemäß DIN EN ISO 1461
Länge:  10.500 mm
Auflager:  mittels Schraube M 12 10.9 an
  HEB 180 Träger befestigt oder
  mittels Anschlussblech t = 10 mm an
  HEB 600 angeschlossen.
Der Aussteifungsverband kreuzt sich und wird daher auf unterschiedlichen Ebenen ausgeführt.

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Menge: 12,000 St

**10.2.70 Querträger / Strebe, HEA 160**
Stahlträger als horizontales Tragelement fertigen, liefern und auf vorbereitete Unterkonstruktion fachgerecht montieren;
Inklusive sämtlicher Hilfskonstruktionen zur Sicherung der notwendigen Bohrungen und Befestigungen sowie Fahnenblechanschlüsse nach Zeichnung und Statik;

Konstruktionsbeschreibung:

Stahlträger:  HEA 160
Stahlgüte:  S235 JR
Oberfläche:  feuerverzinkt gemäß DIN EN ISO 1461
Länge:  4600 mm ± 100 mm (Toleranz)

  Die jeweilige Trägerlänge variiert je nach
  Trägerabstand der bestehenden Stahlbetonbinder,
  Vor der Fertigung sind alle Trägerabstände zu messen;
Montagehöhe:  bis 4000 mm

Auflager:  DT-14 Anschluss Strebe HEA 160 an
  bestehenden Stahlbetonbinder
  Kopfplatte 200 / 160 / 10 mm
  2 Stk. Bolzenanker M12 FAZ II Plus 12 / 10 HCR

Die Montage der Träger erfolgt im Gebäudeinneren, der Transport mit dem Kran (von oben) ist nicht möglich.
Die bestehenden Spindanlagen sowie der bestehende Fliesenbelag werden bauseitig mittels Holzplatten geschützt.
Die Stahlträger werden unter dem bestehenden Trapezblech, zwischen den bestehenden Stahlbetonträgern montiert.
Der Mehraufwand für den Transport sowie der Montage im Gebäude ist bei der Bildung des Einheitspreises zu berücksichtigen und wird nicht gesondert vergütet.
Menge: 10,000 St

#### Titel 10.3 Treppen

**10.3.10 Stahlwangentreppe, 6 Stg. 180 / 270 mm, Detailplan 573**
Gerade Stahlwangentreppe (6 STG. 180 / 270 mm), feuerverzinkt S235 JR in geschweißter, teils geschraubter Ausführung inklusive eingeschraubten Gitterroststufen MW 30 / 30 / 2, nach Zeichnung und Statik fertigen, liefern und fachgerecht montieren; inklusive aller notwendigen Bohrungen und Befestigungsmittel;

Konstruktionsmerkmale:
Alle Schweißnähte 4 mm Kehlnähte

Fußpunkt:
Treppe kragt aus, Biegesteifer Anschluss im Auflagerpunkt

Auflagerpunkt je Treppe 2 Stk.:
Biegesteifer Anschluss der Wangen an den HEB 180
bestehend aus 2 Stk. Kopfplatte 180 / 180 / 18 mm, mit Stahlwange verschweißt
je Auflagerpunkt 4 Stk. M12 10.9 zur Befestigung auf HEB 180 (Tragkonstruktion)

Stahlwange je Treppe 2 Stk.:
bestehend aus Flachstahl, Fl 240 / 10 mm
Die Ausführung der Unterkante erfolgt im Neigungswinkel der Treppe;
Die Ausführung der Oberkante erfolgt im Neigungswinkel der Treppe;
projizierte Längen der Wange 1600 mm
Die Wangenteile werden am Auflager mit den jeweiligen Stahlbauteilen verschweißt;

Trittstufe 5 Stk.:
zwischen Stahlwange eingeschraubte Gitterroststufen 1200 / 270 mm
inklusive Unterkonstruktion
Gitterroststufen TS 40 / 2, MW 30 / 30 / 2, R 11
inklusive gelochter Antrittskante

Absturzsicherung je Stahlwange:
3 Stk. vertikale Geländerstützen DN 40 / 2 mm
inklusive Distanzsteg als T-Profil bestehend aus Fl 40 / 100 / 8 mm
und Fl 100 / 100 / 10 mm zusammengeschweißt;
Distanzsteg wird an die Geländerstütze geschweißt, das T-Profil wird an die Stahlwange geschraubt
1 Stk. Untergurt DN 30 / 2 mm, zwischen die Geländerstützen geschweißt, horizontal oder der Treppenneigung folgend
1 Stk. Zwischengurt DN 30 / 2 mm, zwischen die Geländerstützen geschweißt, horizontal oder der Treppenneigung folgend
1 Stk. Handlauf DN 40 / 2 mm, zwischen die Geländerstützen geschweißt, horizontal oder der Treppenneigung folgend
Handlaufende nach unten gekrümmt 90°;
Handlaufenden geschlossen ausführen;

Die notwendige Gerüsterstellung zur Montage ist in den Einheitspreis miteinzukalkulieren. Ebenso ist das Entfernen der bauseits vorhandenen provisorischen Absturzsicherung je nach Montagefortschritt mit einzukalkulieren; Das demontierte Material ist seitlich geordnet nach Angabe der Bauleitung zu lagern.
Menge: 1,000 St

**10.3.20 Stahlwangentreppe, 6 Stg. 150 / 270 mm**
Gerade Stahlwangentreppe (6 STG. 150 / 270 mm), feuerverzinkt S235 JR in geschweißter, teils geschraubter Ausführung inklusive eingeschraubten Gitterroststufen MW 30 / 30 / 2, nach Zeichnung und Statik fertigen, liefern und fachgerecht montieren; inklusive aller notwendigen Bohrungen und Befestigungsmittel;

Konstruktionsmerkmale:
Alle Schweißnähte 4 mm Kehlnähte

Fußpunkt je Treppe 2 Stk.:
bestehend aus Grundplatte Fl 80 / 140 / 10 mm, mit Stahlwange verschweißt
je Grundplatte 2 Stk. M12 10.9 zur Befestigung auf HEB 160 (Tragkonstruktion)

Auflagerpunkt je Treppe 2 Stk.:
bestehend aus Grundplatte Fl 80 / 140 / 10 mm, mit Stahlwange verschweißt
je Grundplatte 2 Stk. M12 10.9 zur Befestigung auf HEB 160 (Tragkonstruktion)

Stahlwange je Treppe 2 Stk.:
bestehend aus Flachstahl, Fl 240 / 10 mm
Die Ausführung der Unterkante erfolgt im Neigungswinkel der Treppe;
Die Ausführung der Oberkante erfolgt im Neigungswinkel der Treppe;
projizierte Längen der Wange 1330 mm
Die Wangenteile werden am Fußpunkt Treppenauflagers mit den jeweiligen Stahlbauteilen verschweißt;

Trittstufe 6 Stk.:
zwischen Stahlwange eingeschraubte Gitterroststufen 1200 / 270 mm
inklusive Unterkonstruktion
Gitterroststufen TS 40 / 2, MW 30 / 30 / 2, R 11
inklusive gelochter Antrittskante

Absturzsicherung je Stahlwange:
3 Stk. vertikale Geländerstützen DN 40 / 2 mm
inklusive Distanzsteg als T-Profil bestehed aus Fl 40 / 100 / 8 mm
und Fl 100 / 100 / 10 mm zusammengeschweißt;
Distanzsteg wird an die Geländerstütze geschweißt, das T-Profil wird an die Stahlwange geschraubt
1 Stk. Untergurt DN 30 / 2 mm, zwischen die Geländerstützen geschweißt, horizontal oder der Treppenneigung folgend
1 Stk. Zwischengurt DN 30 / 2 mm, zwischen die Geländerstützen geschweißt, horizontal oder der Treppenneigung folgend
1 Stk. Handlauf DN 40 / 2 mm, zwischen die Geländerstützen geschweißt, horizontal oder der Treppenneigung folgend
Handlaufende nach unten gekrümmt 90°;
Handlaufenden geschlossen ausführen;

Die notwendige Gerüsterstellung zur Montage ist in den Einheitspreis miteinzukalkulieren. Ebenso ist das Entfernen der bauseits vorhandenen provisorischen Absturzsicherung je nach Montagefortschritt mit einzukalkulieren; Das demontierte Material ist seitlich geordnet nach Angabe der Bauleitung zu lagern.

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Menge: 2,000 St

**10.3.30 Treppenpodest, Überbrückung Lüftungskanal**
Treppenpodest zur Überbrückung von Lüftungskanälen, feuerverzinkt S235 JR in geschweißter, teils geschraubter Ausführung, nach Zeichnung und Statik fertigen, liefern und fachgerecht montieren; inklusive aller notwendigen Bohrungen und Befestigungsmittel;

Abmessung ca. 1200 / 2400 mm, die Maße sind vor der Fertigung vor Ort zu Prüfen;
Das Podest wird zwischen den beiden Treppenläufen der Position 10.03.0030 montiert, der Gitterrost ist an die angrenzenden Treppenkonstruktionen anzupassen, der Mehraufwand ist bei der Bildung des Einheitspreises zu berücksichtigen und wird nicht gesondert vergütet.

Konstruktionsmerkmale:

Auflagerstützen:
4 Stk. Stahlstütze HEB 120
H = 850 mm

DT-12 Auflager Stahlstütze auf HEB 600
angeschweißte Fußplatte 200 / 160 / 13 mm
mittels 2 Schrauben M 12 10.9 befestigt

DT-11 Biegesteifer Anschluss des Längsträgers HEB 160
angeschweißte Kopfplatte 140 / 120 / 20 mm
mittels 4 Schrauben M 16 10.9 befestigt

Längsträger:
2 Stk. Längsträger HEB 160
L = 5000 mm
Biegesteifer Anschluss an Kopfplatte / Auflagerstütze

Podestträger:
2 Stk. Podestträger U 100, Steg nach Außen
L = 2400 mm
Je Träger 2x M12 10.9 im Auflagerbereich mit HEB 160 verschraubt

Gitterrost:
L = 2400 mm
B = 1200 mm
TS 40 / 2, MW 30 / 30 / 2, R 11
inklusive gelochter Antrittskante

Absturzsicherung 2 Stk.:
2 Stk. vertikale Geländerstützen DN 40 / 2 mm
inklusive Distanzsteg als T-Profil bestehed aus Fl 40 / 100 / 8 mm
und Fl 100 / 100 / 10 mm zusammengeschweißt;
Distanzsteg wird an die Geländerstütze geschweißt, das T-Profil wird an die Podestträger geschraubt
1 Stk. Untergurt DN 30 / 2 mm, zwischen die Geländerstützen geschweißt, horizontal
1 Stk. Zwischengurt DN 30 / 2 mm, zwischen die Geländerstützen geschweißt, horizontal
1 Stk. Handlauf DN 40 / 2 mm, zwischen die Geländerstützen geschweißt, horizontal
Handlaufenden geschlossen ausführen;
Menge: 1,000 St

**10.3.40 Stahlwangentreppe, 15 Stg. 180 / 270 mm, Detailplan 586**
Gerade Stahlwangentreppe (15 STG 180 / 270 mm), feuerverzinkt S235 JR in geschweißter, teils geschraubter Ausführung inklusive eingeschraubten Gitterroststufen MW 30 / 30 / 2, nach Zeichnung und Statik fertigen, liefern und fachgerecht montieren; inklusive aller notwendigen Bohrungen und Befestigungsmittel;

Konstruktionsmerkmale:
Alle Schweißnähte 4 mm Kehlnähte

Fußpunkt je Treppe 2 Stk.:
bestehend aus Grundplatte Fl 80 / 140 / 10 mm, mit Stahlwange verschweißt
je Grundplatte 2 Stk. M12 10.9 zur Befestigung auf HEB 160 (Tragkonstruktion)

Auflagerpunkt je Treppe 2 Stk.:
bestehend aus Grundplatte Fl 80 / 140 / 10 mm, mit Stahlwange verschweißt
je Grundplatte 2 Stk. M12 10.9 zur Befestigung auf HEB 160 (Tragkonstruktion)

Stahlwange je Treppe 2 Stk.:
bestehend aus Flachstahl, Fl 240 / 10 mm
Die Ausführung der Unterkante erfolgt im Neigungswinkel der Treppe;
Die Ausführung der Oberkante erfolgt im Neigungswinkel der Treppe;
projizierte Längen der Wange 3780 mm
Die Wangenteile werden am Fußpunkt Treppenauflagers mit den jeweiligen Stahlbauteilen verschweißt;

Aussteifung Stahlwange je Treppe 2 Stk.:
bestehend aus QRO 40 / 2,6 mm zwischen die Stahlwangen geschraubt
L = 1200 mm

Trittstufe 15 Stk.:
zwischen Stahlwange eingeschraubte Gitterroststufen 1200 / 270 mm
inklusive Unterkonstruktion
Gitterroststufen TS 40 / 2, MW 30 / 30 / 2, R 11
inklusive gelochter Antrittskante

Absturzsicherung je Stahlwange:
3 Stk. vertikale Geländerstützen DN 40 / 2 mm
inklusive Distanzsteg als T-Profil bestehed aus Fl 40 / 100 / 8 mm und
Fl 100 / 100 / 10 mm zusammengeschweißt;
Distanzsteg wird an die Geländerstütze geschweißt, das T-Profil wird an die Stahlwange geschraubt
1 Stk. Untergurt DN 30 / 2 mm, zwischen die Geländerstützen geschweißt, horizontal oder der Treppenneigung folgend
1 Stk. Zwischengurt DN 30 / 2 mm, zwischen die Geländerstützen geschweißt, horizontal oder der Treppenneigung folgend
1 Stk. Handlauf DN 40 / 2 mm, zwischen die Geländerstützen geschweißt, horizontal oder der Treppenneigung folgend
Handlaufende nach unten gekrümmt 90°;
Handlaufenden geschlossen ausführen;

Die notwendige Gerüsterstellung zur Montage ist in den Einheitspreis miteinzukalkulieren. Ebenso ist das Entfernen der bauseits vorhandenen provisorischen Absturzsicherung je nach Montagefortschritt mit einzukalkulieren; Das demontierte Material ist seitlich geordnet nach Angabe der Bauleitung zu lagern.
Menge: 1,000 St

**10.3.50 Treppenpodest Badehalle**
Treppenpodest, feuerverzinkt S235 JR in geschweißter, teils geschraubter Ausführung, nach Zeichnung und Statik fertigen, liefern und fachgerecht montieren; inklusive aller notwendigen Bohrungen und Befestigungsmittel;

Abmessung ca. 1200 / 3100 mm, die Maße sind vor der Fertigung vor Ort zu Prüfen;
Der Gitterrost ist an die angrenzenden Treppenkonstruktionen anzupassen, der Mehraufwand ist bei der Bildung des Einheitspreises zu berücksichtigen und wird nicht gesondert vergütet.

Konstruktionsmerkmale:

Auflagerstützen:
4 Stk. Stahlstütze HEB 120
H = 2700 mm

DT-12 Auflager Stahlstütze auf HEB 600
angeschweißte Fußplatte 200 / 160 / 13 mm
mittels 2 Schrauben M 12 10.9 befestigt

DT-11 Biegesteifer Anschluss des Längsträgers HEB 160
angeschweißte Kopfplatte 140 / 120 / 20 mm
mittels 4 Schrauben M 16 10.9 befestigt

Längsträger:
2 Stk. Längsträger HEB 160
L = 5000 mm
Biegesteifer Anschluss an Kopfplatte / Auflagerstütze

Podestträger:
2 Stk. Podestträger U 100, Steg nach Außen
L = 2970 mm
Je Träger 2x M12 10.9 im Auflagerbereich mit HEB 160 verschraubt

Gitterrost:
L = 3100 mm
B = 1200 mm
TS 40 / 2, MW 30 / 30 / 2, R 11
inklusive gelochter Antrittskante

Absturzsicherung 2 Stk.:
2 Stk. vertikale Geländerstützen DN 40 / 2 mm
inklusive Distanzsteg als T-Profil bestehed aus Fl 40 / 100 / 8 mm und Fl 100 / 100 / 10 mm zusammengeschweißt;
Distanzsteg wird an die Geländerstütze geschweißt, das T-Profil wird an die Podeststräger geschraubt
1 Stk. Untergurt DN 30 / 2 mm, zwischen die Geländerstützen geschweißt, horizontal
1 Stk. Zwischengurt DN 30 / 2 mm, zwischen die Geländerstützen geschweißt, horizontal
1 Stk. Handlauf DN 40 / 2 mm, zwischen die Geländerstützen geschweißt, horizontal
Handlaufenden geschlossen ausführen;
Menge: 1,000 St

**10.3.60 Stahlwangentreppe, 4 Stg. 180 / 270 mm, Detailplan 586**
Gerade Stahlwangentreppe (4 STG. 180 / 270 mm), feuerverzinkt S235 JR in geschweißter, teils geschraubter Ausführung inklusive eingeschraubten Gitterroststufen MW 30 / 30 / 2, nach Zeichnung und Statik fertigen, liefern und fachgerecht montieren; inklusive aller notwendigen Bohrungen und Befestigungsmittel;

Konstruktionsmerkmale:
Alle Schweißnähte 4 mm Kehlnähte

Fußpunkt:
Treppe kragt aus, Biegesteifer Anschluss im Auflagerpunkt

Auflagerpunkt je Treppe 2 Stk.:
Biegesteifer Anschluss der Wangen an den HEB 180
bestehend aus 2 Stk. Kopfplatte 180 / 180 / 18 mm, mit Stahlwange verschweißt
je Auflagerpunkt 4 Stk. M12 10.9 zur Befestigung auf HEB 180 (Tragkonstruktion)

Stahlwange je Treppe 2 Stk.:
bestehend aus Flachstahl, Fl 240 / 10 mm
Die Ausführung der Unterkante erfolgt im Neigungswinkel der Treppe;
Die Ausführung der Oberkante erfolgt im Neigungswinkel der Treppe;
projizierte Längen der Wange 850 mm
Die Wangenteile werden am Auflager mit den jeweiligen Stahlbauteilen verschweißt;

Trittstufe 5 Stk.:
zwischen Stahlwange eingeschraubte Gitterroststufen 1200 / 270 mm
inklusive Unterkonstruktion
Gitterroststufen TS 40 / 2, MW 30 / 30 / 2, R 11
inklusive gelochter Antrittskante

Absturzsicherung je Stahlwange:
3 Stk. vertikale Geländerstützen DN 40 / 2 mm
inklusive Distanzsteg als T-Profil bestehend aus Fl 40 / 100 / 8 mm
und Fl 100 / 100 / 10 mm zusammengeschweißt;
Distanzsteg wird an die Geländerstütze geschweißt, das T-Profil wird an die Stahlwange geschraubt
1 Stk. Untergurt DN 30 / 2 mm, zwischen die Geländerstützen geschweißt, horizontal oder der Treppenneigung folgend
1 Stk. Zwischengurt DN 30 / 2 mm, zwischen die Geländerstützen geschweißt, horizontal oder der Treppenneigung folgend
1 Stk. Handlauf DN 40 / 2 mm, zwischen die Geländerstützen geschweißt, horizontal oder der Treppenneigung folgend
Handlaufende nach unten gekrümmt 90°;
Handlaufenden geschlossen ausführen;

Die notwendige Gerüsterstellung zur Montage ist in den Einheitspreis miteinzukalkulieren. Ebenso ist das Entfernen der bauseits vorhandenen provisorischen Absturzsicherung je nach Montagefortschritt mit einzukalkulieren; Das demontierte Material ist seitlich geordnet nach Angabe der Bauleitung zu lagern.
Menge: 1,000 St

#### Titel 10.4 Gitterroste

**10.4.10 Gitterrost Wartungssteg**
Gitterrost als horizontales Tragelement fertigen, liefern und auf vorbereitete Unterkonstruktion aus Stahlträgern fachgerecht montieren;
Inklusive sämtlicher Hilfskonstruktionen zur Sicherung der notwendigen Bohrungen und Befestigungen nach Zeichnung und Statik;

Konstruktionsbeschreibung:

Wartungsstegbreite:  bis 1800 mm
Spannweite Auflager:  bis 1200 mm
Tragstab:  40 / 2 mm
Maschenteilung:  33 / 33 mm
Stahlgüte:  S235 JR
Oberfläche:  feuerverzinkt gemäß DIN EN ISO 1461
Auflager:  Stahlträger HEB oder HEA gemäß Position 11.02
  Befestigung mittels Gitterrostklemmen auf
  Unterkonstruktion aus verzinktem Stahlträgern

Die Abrechnung erfolgt nach Quadratmeter;
Die Anpassung bzw. Ausführung von Ausklinkungen im Bereich von angrenzenden Bauteilen (z.B. Treppen- und Podestauflager) wird nicht gesondert vergütet und ist bei der Bildung des Einheitspreises zu berücksichtigen.
Menge: 35,000 m²

**10.4.20 Gitterrost Lüftungsgerät Sprunghalle / Umkleide**
*** Pauschalposition
Gitterrost als horizontales Tragelement (Podestkonstruktion) fertigen, liefern und auf vorbereitete Unterkonstruktion aus Stahlträgern fachgerecht montieren;
Inklusive sämtlicher Hilfskonstruktionen zur Sicherung der notwendigen Bohrungen und Befestigungen nach Zeichnung und Statik;

Konstruktionsbeschreibung:

Podestabmessung:  7000 / 9600 mm
Spannweite Auflager:  bis 1200 mm
Tragstab:  40 / 2 mm
Maschenteilung:  33 / 33 mm
Stahlgüte:  S235 JR
Oberfläche:  feuerverzinkt gemäß DIN EN ISO 1461
Auflager:  Stahlträger HEB oder HEA gemäß Position 11.02
  Befestigung mittels Gitterrostklemmen auf
  Unterkonstruktion aus verzinktem Stahlträger

Die Anpassung bzw. Ausführung von Ausklinkungen im Bereich von angrenzenden Bauteilen (z.B. Treppen- und Podestauflager) wird nicht gesondert vergütet und ist bei der Bildung des Einheitspreises zu berücksichtigen.
Menge: 1,000 psch

**10.4.30 Gitterrost Lüftungsgerät Schwimmhalle**
*** Pauschalposition
Gitterrost als horizontales Tragelement (Podestkonstruktion) fertigen, liefern und auf vorbereitete Unterkonstruktion aus Stahlträgern fachgerecht montieren;
Inklusive sämtlicher Hilfskonstruktionen zur Sicherung der notwendigen Bohrungen und Befestigungen nach Zeichnung und Statik;

Konstruktionsbeschreibung:

Podestabmessung:  7000 / 9600 mm
Spannweite Auflager:  bis 1200 mm
Tragstab:  40 / 2 mm
Maschenteilung:  33 / 33 mm
Stahlgüte:  S235 JR
Oberfläche:  feuerverzinkt gemäß DIN EN ISO 1461
Auflager:  Stahlträger HEB oder HEA gemäß Position 11.02
  Befestigung mittels Gitterrostklemmen auf
  Unterkonstruktion aus verzinktem Stahlträger

Die Anpassung bzw. Ausführung von Ausklinkungen im Bereich von angrenzenden Bauteilen (z.B. Treppen- und Podestauflager) wird nicht gesondert vergütet und ist bei der Bildung des Einheitspreises zu berücksichtigen.
Menge: 1,000 psch

**10.4.40 Gitterrost Kühlgerät**
*** Pauschalposition
Gitterrost als horizontales Tragelement (Podestkonstruktion) fertigen, liefern und auf vorbereitete Unterkonstruktion aus Stahlträgern fachgerecht montieren;
Inklusive sämtlicher Hilfskonstruktionen zur Sicherung der notwendigen Bohrungen und Befestigungen nach Zeichnung und Statik;

Konstruktionsbeschreibung:

Podestabmessung:  2400 / 4800 mm
Spannweite Auflager:  bis 1200 mm
Tragstab:  40 / 2 mm
Maschenteilung:  33 / 33 mm
Stahlgüte:  S235 JR
Oberfläche:  feuerverzinkt gemäß DIN EN ISO 1461
Auflager:  Stahlträger HEB oder HEA gemäß Position 11.02
  Befestigung mittels Gitterrostklemmen auf  Unterkonstruktion aus verzinktem Stahlträger

Die Anpassung bzw. Ausführung von Ausklinkungen im Bereich von angrenzenden Bauteilen (z.B. Treppen- und Podestauflager) wird nicht gesondert vergütet und ist bei der Bildung des Einheitspreises zu berücksichtigen.
Menge: 1,000 psch

#### Titel 10.5 Absturzsicherung / Geländer

**10.5.10 Absturzsicherung / Geländer horizontal**
Absturzsicherung im Bereich der Wartungsstege aus Stahl feuerverzinkt S235 JR, als Absturzsicherung im Außenbereich, in geschweißter teils geschraubter Ausführung, nach Zeichnung und Statik fertigen, liefern und in unterschiedlichen, nicht zusammenhängenden Bereichen waagrecht und in allen Geschossen, inklusive Gerüststellung, fachgerecht an vorhandene Stahlunterkonstruktion, montieren; incl. aller notwendigen Bohrungen und Befestigungsmittel.

Konstruktionsmerkmale:

Geländerstützen:
senkrechte Geländerstützen DN 60 / 2 mm, L = ca. 1140 mm, e = 2300 mm (Regel-Feldbreite)
inklusive Abwinkelung Länge Achse Geländerstütze bis Achse Unterkonstruktion (HEB 180) = 162 mm
Auf Anschweißplatte Fl 100 / 100 / 10 mm geschweißt
Anschweißplatte an Stahlträger HEB 180 geschraubt

Obergurt / Handlauf:
bestehend aus Formrohr DN 40 / 2 mm, zwischen die Geländerstützen geschweißt, horizontal
Die Handlaufenden sind zu schließen;

Untergurt:
bestehend aus Formrohr DN 30 / 2 mm
Untergurt zwischen die vor beschriebenen Geländerstützen / Geländerfüllung ein- bzw. aufgeschweißt (Schweißnaht 4 mm)

Zwischengurt:
bestehend aus Formrohr DN 30 / 2 mm
Zwischengurt zwischen die vor beschriebenen Geländerstützen / Geländerfüllung ein- bzw. aufgeschweißt (Schweißnaht 4 mm)

Statische Berechnung:
bauseits wird eine Vorbemessung geliefert

Material / Oberflächen:
Stahl S 235, DIN EN ISO 1461 feuerverzinkt

Untergrund:
Stahlträger

Die Abrechnung erfolgt nach Laufmeter, die Ausbildung von Ecken wird nicht gesondert vergütet und ist bei der Bildung des Einheitspreises zu berücksichtigen; Die Position betrifft die Geländerkonstruktion der gelben Markierung gemäß der nachfolgenden Skizze:
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Menge: 50,000 m

### Abschnitt 11 WECHSEL TRAPEZBLECH

**11.10 Wechsel Achse 6/7 - E/F**
*** Pauschalposition
Wechsel im Trapezblech zur Durchführung von neuen Lüftungsleitungen aus Stahlträgern, als horizontales Tragelement fertigen, liefern und auf vorbereitete Unterkonstruktion fachgerecht montieren; Inklusive sämtlicher Hilfskonstruktionen zur Sicherung der notwendigen Bohrungen und Befestigungen sowie Fahnenblechanschlüsse nach Zeichnung und Statik;

Abmessung Aussparung 700 / 1200 mm
Montagehöhe:  bis 4000 mm
Die Aussparung im Trapezblech wird bauseits vom Dachdecker nach der Montage des Wechsels erstellt.

Konstruktionsbeschreibung Längsträger 2 Stück:
Stahlträger:  HEA 160
Stahlgüte:  S235 JR
Oberfläche:  feuerverzinkt gemäß DIN EN ISO 1461
Länge:  2000 mm
Auflager:  DW-DT-02
  je Träger 2 Stk. auf HEA 160 geschweißte
  Kopfplatte 200 / 200 / 10 mm
  je Kopfplatte 2 Stk. fischer Bolzenanker
  FAZ II Plus 12/10 HCR
  Befestigungsuntergrund bestehende Stahlbetonträger

Konstruktionsbeschreibung Querträger 2 Stück:
Stahlträger:  HEA 160
Stahlgüte:  S235 JR
Oberfläche:  feuerverzinkt gemäß DIN EN ISO 1461
Länge:  1400 mm
Auflager:  gemäß DW-DT-01
  je Träger 2 Ausklinkung zum höhengleichen
  Anschluss an den Längsträger mittels Brennschnitt
  sowie 2 Stk. Kopfplatte 70 / 120 / 10
  je Kopfplatte 2 Stk. Schrauben M 16 FK 4.6

Die Montage der Träger erfolgt im Gebäudeinneren, der Transport mit dem Kran (von oben) ist nicht möglich.
Die bestehenden Spindanlagen sowie der bestehende Fliesenbelag werden bauseits mittels Holzplatten geschützt.
Die Stahlträger werden unter dem bestehenden Trapezblech, zwischen den bestehenden Stahlbetonträgern montiert.
Der Mehraufwand für den Transport sowie der Montage im Gebäude ist bei der Bildung des Einheitspreises zu berücksichtigen und wird nicht gesondert vergütet.
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Menge: 1,000 psch

**11.20 Wechsel Achse 7/8 - C/D**
*** Pauschalposition
Wechsel im Trapezblech zur Durchführung von neuen Lüftungsleitungen aus Stahlträgern, als horizontales Tragelement fertigen, liefern und auf vorbereitete Unterkonstruktion fachgerecht montieren; Inklusive sämtlicher Hilfskonstruktionen zur Sicherung der notwendigen Bohrungen und Befestigungen sowie Fahnenblechanschlüsse nach Zeichnung und Statik;

Abmessung Aussparung 01  650 / 1250 mm
Abmessung Aussparung 02  450 / 950 mm
Montagehöhe:  bis 4000 mm
Die Aussparung im Trapezblech wird bauseits vom Dachdecker nach der Montage des Wechsels erstellt.

Konstruktionsbeschreibung Längsträger 3 Stück:
Stahlträger:  HEA 160
Stahlgüte:  S235 JR
Oberfläche:  feuerverzinkt gemäß DIN EN ISO 1461
Länge:  4800 mm
Auflager:  DW-DT-02
  je Träger 2 Stk. auf HEA 160 geschweißte
  Kopfplatte 200 / 200 / 10 mm
  je Kopfplatte 2 Stk. fischer Bolzenanker
  FAZ II Plus 12/10 HCR
  Befestigungsuntergrund bestehende Stahlbetonträger

Konstruktionsbeschreibung Querträger 2 Stück:
Stahlträger:  HEA 160
Stahlgüte:  S235 JR
Oberfläche:  feuerverzinkt gemäß DIN EN ISO 1461
Länge:  850 mm
Auflager:  gemäß DW-DT-01
  je Träger 2 Ausklinkung zum höhengleichen
  Anschluss an den Längsträger mittels Brennschnitt
  sowie 2 Stk. Kopfplatte 70 / 120 / 10
  je Kopfplatte 2 Stk. Schrauben M 16 FK 4.6

Konstruktionsbeschreibung Querträger 2 Stück:
Stahlträger:  HEA 160
Stahlgüte:  S235 JR
Oberfläche:  feuerverzinkt gemäß DIN EN ISO 1461
Länge:  650 mm
Auflager:  gemäß DW-DT-01
  je Träger 2 Ausklinkung zum höhengleichen
  Anschluss an den Längsträger mittels Brennschnitt
  sowie 2 Stk. Kopfplatte 70 / 120 / 10
  je Kopfplatte 2 Stk. Schrauben M 16 FK 4.6

Die Montage der Träger erfolgt im Gebäudeinneren, der Transport mit dem Kran (von oben) ist nicht möglich.
Die bestehenden Spindanlagen sowie der bestehende Fliesenbelag werden bauseits mittels Holzplatten geschützt.
Die Stahlträger werden unter dem bestehenden Trapezblech, zwischen den bestehenden Stahlbetonträgern montiert.
Der Mehraufwand für den Transport sowie der Montage im Gebäude ist bei der Bildung des Einheitspreises zu berücksichtigen und wird nicht gesondert vergütet.
Menge: 1,000 psch

**11.30 Wechsel Achse 8/9 - C/D**
*** Pauschalposition
Wechsel im Trapezblech zur Durchführung von neuen Lüftungsleitungen aus Stahlträgern, als horizontales Tragelement fertigen, liefern und auf vorbereitete Unterkonstruktion fachgerecht montieren; Inklusive sämtlicher Hilfskonstruktionen zur Sicherung der notwendigen Bohrungen und Befestigungen sowie Fahnenblechanschlüsse nach Zeichnung und Statik;

Abmessung Aussparung 01  450 / 850 mm
Abmessung Aussparung 02  750 / 500 mm
Montagehöhe:  bis 4000 mm
Die Aussparung im Trapezblech wird bauseits vom Dachdecker nach der Montage des Wechsels erstellt.

Konstruktionsbeschreibung Längsträger 2 Stück:
Stahlträger:  HEA 160
Stahlgüte:  S235 JR
Oberfläche:  feuerverzinkt gemäß DIN EN ISO 1461
Länge:  4800 mm
Auflager:  DW-DT-02
  je Träger 2 Stk. auf HEA 160 geschweißte
  Kopfplatte 200 / 200 / 10 mm
  je Kopfplatte 2 Stk. fischer Bolzenanker
  FAZ II Plus 12/10 HCR
  Befestigungsuntergrund bestehende Stahlbetonträger

Konstruktionsbeschreibung Querträger 4 Stück:
Stahlträger:  HEA 160
Stahlgüte:  S235 JR
Oberfläche:  feuerverzinkt gemäß DIN EN ISO 1461
Länge:  650 mm
Auflager:  gemäß DW-DT-01
  je Träger 2 Ausklinkung zum höhengleichen
  Anschluss an den Längsträger mittels Brennschnitt
  sowie 2 Stk. Kopfplatte 70 / 120 / 10
  je Kopfplatte 2 Stk. Schrauben M 16 FK 4.6

Die Montage der Träger erfolgt im Gebäudeinneren, der Transport mit dem Kran (von oben) ist nicht möglich.
Die bestehenden Spindanlagen sowie der bestehende Fliesenbelag werden bauseits mittels Holzplatten geschützt.
Die Stahlträger werden unter dem bestehenden Trapezblech, zwischen den bestehenden Stahlbetonträgern montiert.
Der Mehraufwand für den Transport sowie der Montage im Gebäude ist bei der Bildung des Einheitspreises zu berücksichtigen und wird nicht gesondert vergütet.  .
Menge: 1,000 psch

**11.40 Wechsel Achse 11/12 - C/D**
*** Pauschalposition
Wechsel im Trapezblech zur Durchführung von neuen Lüftungsleitungen aus Stahlträgern, als horizontales Tragelement fertigen, liefern und auf vorbereitete Unterkonstruktion fachgerecht montieren; Inklusive sämtlicher Hilfskonstruktionen zur Sicherung der notwendigen Bohrungen und Befestigungen sowie Fahnenblechanschlüsse nach Zeichnung und Statik;

Abmessung Aussparung 700 / 1100 mm
Montagehöhe:  bis 4000 mm
Die Aussparung im Trapezblech wird bauseits vom Dachdecker nach der Montage des Wechsels erstellt.

Konstruktionsbeschreibung Längsträger 2 Stück:
Stahlträger:  HEA 160
Stahlgüte:  S235 JR
Oberfläche:  feuerverzinkt gemäß DIN EN ISO 1461
Länge:  4800 mm
Auflager:  DW-DT-02
  je Träger 2 Stk. auf HEA 160 geschweißte
  Kopfplatte 200 / 200 / 10 mm
  je Kopfplatte 2 Stk. fischer Bolzenanker
  FAZ II Plus 12/10 HCR
  Befestigungsuntergrund bestehende Stahlbetonträger

Konstruktionsbeschreibung Querträger 1 Stück:
Stahlträger:  HEA 160
Stahlgüte:  S235 JR
Oberfläche:  feuerverzinkt gemäß DIN EN ISO 1461
Länge:  900 mm
Auflager:  gemäß DW-DT-01
  je Träger 2 Ausklinkung zum höhengleichen
  Anschluss an den Längsträger mittels Brennschnitt
  sowie 2 Stk. Kopfplatte 70 / 120 / 10
  je Kopfplatte 2 Stk. Schrauben M 16 FK 4.6

Die Montage der Träger erfolgt im Gebäudeinneren, der Transport mit dem Kran (von oben) ist nicht möglich.
Die bestehenden Spindanlagen sowie der bestehende Fliesenbelag werden bauseits mittels Holzplatten geschützt.
Die Stahlträger werden unter dem bestehenden Trapezblech, zwischen den bestehenden Stahlbetonträgern montiert.
Der Mehraufwand für den Transport sowie der Montage im Gebäude ist bei der Bildung des Einheitspreises zu berücksichtigen und wird nicht gesondert vergütet.
Menge: 1,000 psch

**11.50 Wechsel Achse 12/13 - C/D**
*** Pauschalposition
Wechsel im Trapezblech zur Durchführung von neuen Lüftungsleitungen aus Stahlträgern, als horizontales Tragelement fertigen, liefern und auf vorbereitete Unterkonstruktion fachgerecht montieren; Inklusive sämtlicher Hilfskonstruktionen zur Sicherung der notwendigen Bohrungen und Befestigungen sowie Fahnenblechanschlüsse nach Zeichnung und Statik;

Abmessung Aussparung 600 / 650 mm
Montagehöhe:  bis 4000 mm
Die Aussparung im Trapezblech wird bauseits vom Dachdecker nach der Montage des Wechsels erstellt.

Konstruktionsbeschreibung Längsträger 2 Stück:
Stahlträger:  HEA 160
Stahlgüte:  S235 JR
Oberfläche:  feuerverzinkt gemäß DIN EN ISO 1461
Länge:  4800 mm
Auflager:  DW-DT-02
  je Träger 2 Stk. auf HEA 160 geschweißte
  Kopfplatte 200 / 200 / 10 mm
  je Kopfplatte 2 Stk. fischer Bolzenanker FAZ II Plus 12/10 HCR
  Befestigungsuntergrund bestehende Stahlbetonträger

Konstruktionsbeschreibung Querträger 1 Stück:
Stahlträger:  HEA 160
Stahlgüte:  S235 JR
Oberfläche:  feuerverzinkt gemäß DIN EN ISO 1461
Länge:  900 mm
Auflager:  gemäß DW-DT-01
  je Träger 2 Ausklinkung zum höhengleichen
  Anschluss an den Längsträger mittels Brennschnitt
  sowie 2 Stk. Kopfplatte 70 / 120 / 10
  je Kopfplatte 2 Stk. Schrauben M 16 FK 4.6

Die Montage der Träger erfolgt im Gebäudeinneren, der Transport mit dem Kran (von oben) ist nicht möglich.
Die bestehenden Spindanlagen sowie der bestehende Fliesenbelag werden bauseits mittels Holzplatten geschützt.
Die Stahlträger werden unter dem bestehenden Trapezblech, zwischen den bestehenden Stahlbetonträgern montiert.
Der Mehraufwand für den Transport sowie der Montage im Gebäude ist bei der Bildung des Einheitspreises zu berücksichtigen und wird nicht gesondert vergütet.
Menge: 1,000 psch

**11.60 Wechsel Achse 9/10 - D/E**
*** Pauschalposition
Wechsel im Trapezblech zur Durchführung von neuen Lüftungsleitungen aus Stahlträgern, als horizontales Tragelement fertigen, liefern und auf vorbereitete Unterkonstruktion fachgerecht montieren; Inklusive sämtlicher Hilfskonstruktionen zur Sicherung der notwendigen Bohrungen und Befestigungen sowie Fahnenblechanschlüsse nach Zeichnung und Statik;

Abmessung Aussparung 700 / 400 mm
Montagehöhe:  bis 4000 mm
Die Aussparung im Trapezblech wird bauseits vom Dachdecker nach der Montage des Wechsels erstellt.

Konstruktionsbeschreibung Längsträger 2 Stück:
Stahlträger:  HEA 160
Stahlgüte:  S235 JR
Oberfläche:  feuerverzinkt gemäß DIN EN ISO 1461
Länge:  4800 mm
Auflager:  DW-DT-02
  je Träger 2 Stk. auf HEA 160 geschweißte
  Kopfplatte 200 / 200 / 10 mm
  je Kopfplatte 2 Stk. fischer Bolzenanker
  FAZ II Plus 12/10 HCR
  Befestigungsuntergrund bestehende Stahlbetonträger

Konstruktionsbeschreibung Querträger 1 Stück:
Stahlträger:  HEA 160
Stahlgüte:  S235 JR
Oberfläche:  feuerverzinkt gemäß DIN EN ISO 1461
Länge:  600 mm
Auflager:  gemäß DW-DT-01
  je Träger 2 Ausklinkung zum höhengleichen
  Anschluss an den Längsträger mittels Brennschnitt
  sowie 2 Stk. Kopfplatte 70 / 120 / 10
  je Kopfplatte 2 Stk. Schrauben M 16 FK 4.6

Die Montage der Träger erfolgt im Gebäudeinneren, der Transport mit dem Kran (von oben) ist nicht möglich.
Die bestehenden Spindanlagen sowie der bestehende Fliesenbelag werden bauseits mittels Holzplatten geschützt.
Die Stahlträger werden unter dem bestehenden Trapezblech, zwischen den bestehenden Stahlbetonträgern montiert.
Der Mehraufwand für den Transport sowie der Montage im Gebäude ist bei der Bildung des Einheitspreises zu berücksichtigen und wird nicht gesondert vergütet.
Menge: 1,000 psch

**11.70 Wechsel Achse 9/10 - C/D**
*** Pauschalposition
Wechsel im Trapezblech zur Durchführung von neuen Lüftungsleitungen aus Stahlträgern, als horizontales Tragelement fertigen, liefern und auf vorbereitete Unterkonstruktion fachgerecht montieren; Inklusive sämtlicher Hilfskonstruktionen zur Sicherung der notwendigen Bohrungen und Befestigungen sowie Fahnenblechanschlüsse nach Zeichnung und Statik;

Abmessung Aussparung 400 / 400 mm
Montagehöhe:  bis 4000 mm
Die Aussparung im Trapezblech wird bauseits vom Dachdecker nach der Montage des Wechsels erstellt.

Konstruktionsbeschreibung Längsträger 2 Stück:
Stahlträger:  HEA 160
Stahlgüte:  S235 JR
Oberfläche:  feuerverzinkt gemäß DIN EN ISO 1461
Länge:  4800 mm
Auflager:  DW-DT-02
  je Träger 2 Stk. auf HEA 160 geschweißte
  Kopfplatte 200 / 200 / 10 mm
  je Kopfplatte 2 Stk. fischer Bolzenanker
  FAZ II Plus 12/10 HCR
  Befestigungsuntergrund bestehende Stahlbetonträger

Konstruktionsbeschreibung Querträger 2 Stück:
Stahlträger:  HEA 160
Stahlgüte:  S235 JR
Oberfläche:  feuerverzinkt gemäß DIN EN ISO 1461
Länge:  600 mm
Auflager:  gemäß DW-DT-01
  je Träger 2 Ausklinkung zum höhengleichen
  Anschluss an den Längsträger mittels Brennschnitt
  sowie 2 Stk. Kopfplatte 70 / 120 / 10
  je Kopfplatte 2 Stk. Schrauben M 16 FK 4.6

Die Montage der Träger erfolgt im Gebäudeinneren, der Transport mit dem Kran (von oben) ist nicht möglich.
Die bestehenden Spindanlagen sowie der bestehende Fliesenbelag werden bauseits mittels Holzplatten geschützt.
Die Stahlträger werden unter dem bestehenden Trapezblech, zwischen den bestehenden Stahlbetonträgern montiert.
Der Mehraufwand für den Transport sowie der Montage im Gebäude ist bei der Bildung des Einheitspreises zu berücksichtigen und wird nicht gesondert vergütet.
Menge: 1,000 psch

**11.80 Wechsel Achse 11/12 - D/E**
*** Pauschalposition
Wechsel im Trapezblech zur Durchführung von neuen Lüftungsleitungen aus Stahlträgern, als horizontales Tragelement fertigen, liefern und auf vorbereitete Unterkonstruktion fachgerecht montieren; Inklusive sämtlicher Hilfskonstruktionen zur Sicherung der notwendigen Bohrungen und Befestigungen sowie Fahnenblechanschlüsse nach Zeichnung und Statik;

Abmessung Aussparung 700 / 400 mm
Montagehöhe:  bis 4000 mm
Die Aussparung im Trapezblech wird bauseits vom Dachdecker nach der Montage des Wechsels erstellt.

Konstruktionsbeschreibung Längsträger 2 Stück:
Stahlträger:  HEA 160
Stahlgüte:  S235 JR
Oberfläche:  feuerverzinkt gemäß DIN EN ISO 1461
Länge:  4800 mm
Auflager:  DW-DT-02
  je Träger 2 Stk. auf HEA 160 geschweißte
  Kopfplatte 200 / 200 / 10 mm
  je Kopfplatte 2 Stk. fischer Bolzenanker
  FAZ II Plus 12/10 HCR
  Befestigungsuntergrund bestehende Stahlbetonträger

Konstruktionsbeschreibung Querträger 1 Stück:
Stahlträger:  HEA 160
Stahlgüte:  S235 JR
Oberfläche:  feuerverzinkt gemäß DIN EN ISO 1461
Länge:  600 mm
Auflager:  gemäß DW-DT-01
  je Träger 2 Ausklinkung zum höhengleichen
  Anschluss an den Längsträger mittels Brennschnitt
  sowie 2 Stk. Kopfplatte 70 / 120 / 10
  je Kopfplatte 2 Stk. Schrauben M 16 FK 4.6

Die Montage der Träger erfolgt im Gebäudeinneren, der Transport mit dem Kran (von oben) ist nicht möglich.
Die bestehenden Spindanlagen sowie der bestehende Fliesenbelag werden bauseits mittels Holzplatten geschützt.
Die Stahlträger werden unter dem bestehenden Trapezblech, zwischen den bestehenden Stahlbetonträgern montiert.
Der Mehraufwand für den Transport sowie der Montage im Gebäude ist bei der Bildung des Einheitspreises zu berücksichtigen und wird nicht gesondert vergütet.
Menge: 1,000 psch

### Abschnitt 12 KLEINEISENTEILE

**12.10 Kleineisenteile für Stahlbauarbeiten**
Lieferung und fachgerechte Montage von Kleineisenteilen (Ankerplatten, Winkle, Konsolen) für Stahlbauarbeiten, inkl. Befestigungsmaterial (Dübel / Schrauben), Gewicht bis ca. 10kg, Blechdicken bis 25mm
Stahlsorte S235 JR, verzinkt
Menge: 300,000 kg

### Abschnitt 13 STUNDENLOHNARBEITEN

*Hinweis: Allgemeine Bedingungen für Stundenlohnarbeiten*
1. Stundenlohnarbeiten dürfen nur nach vorheriger ausdrücklicher Genehmigung der Bauleitung ausgeführt werden. Die Verrechnungssätze enthalten den tatsächlichen Lohn mit Zuschlägen für Gemeinkosten, Sozialkassenbeiträgen und dergleichen, Lohn- und Gehaltsnebenkosten sowie Auslösung und Fahrtkosten.
Zuschläge für Nacht-, Sonntags- und Feiertagsarbeiten sind jedoch nicht eingerechnet.

2. Ist die Beaufsichtigung von Stundenlohnarbeiten nach einschlägigen Unfallverhütungsvorschriften oder wegen der Art der Leistungen notwendig, so wird diese nicht gesondert vergütet.

3. Die Verrechnungssätze sind unter Berücksichtigung der preisrechtlichen Vorschriften ermittelt. Die Stundenlohnbelege sind täglich, jedoch spätestens am darauffolgenden Tag der Bauleitung zur Anerkennung vorzulegen. Belege, die nicht unterschrieben sind, werden bei Rechnungsstellung nicht anerkannt.

4. Sind diese Arbeiten oder die dafür benötigten Materialien mit anderen Positionen vergleichbar, so werden sie nach diesen vergleichbaren Positionen abgerechnet.
Dadurch kann es zu Massenmehrungen einzelner Positionen kommen, sowie zu entsprechenden Massenminderungen bei den Regiearbeiten oder anderen Positionen.

5. Alternativ zur Verrechnung nach Stundenlohnarbeiten können Nachtragsangebote gefordert werden.

**13.10 Stundenlohn Vorarbeiter**
Stundenlohnarbeiten durch Vorarbeiter/-in
der Verrechnungssatz für die jeweilige Arbeitskraft
umfasst sämtliche Aufwendungen wie Lohn- und Gehaltskosten,
Lohn- und Gehaltsnebenkosten, Zuschläge, lohngebundene und
lohnabhängige Kosten, sonstige Sozialkosten,
Gemeinkosten, Wagnis und Gewinn.
Menge: 30,000 h

**13.20 Stundenlohn Spezialfacharbeiter**
Stundenlohnarbeiten durch Spezialbaufacharbeiter/-in
der Verrechnungssatz für die jeweilige Arbeitskraft
umfasst sämtliche Aufwendungen wie Lohn- und Gehaltskosten,
Lohn- und Gehaltsnebenkosten, Zuschläge, lohngebundene und
lohnabhängige Kosten, sonstige Sozialkosten,
Gemeinkosten, Wagnis und Gewinn.
Menge: 30,000 h

**13.30 Stundenlohn Baufacharbeiter**
Stundenlohnarbeiten durch Baufacharbeiter/-in
der Verrechnungssatz für die jeweilige Arbeitskraft
umfasst sämtliche Aufwendungen wie Lohn- und Gehaltskosten,
Lohn- und Gehaltsnebenkosten, Zuschläge, lohngebundene und
lohnabhängige Kosten, sonstige Sozialkosten,
Gemeinkosten, Wagnis und Gewinn.
Menge: 30,000 h
